# Démontage des éléments de signalisation situés en façade

- Propriété du fichier: CYPE Ingenieros S.A.
- Format: FIEBDC-3/2016
- Logiciel: Générateur de prix de la construction. CYPE Ingenieros, S.A.
- Date: 27/03/2024
- Devise: EUR
- Coûts indirects: 3 %
- Frais généraux: 13 %
- Bénéfice: 6 %
- TVA: 20 %

## A VRD et aménagements extérieurs

### AV Espaces verts et mobilier urbain

#### AVD Démolition

**AVD070** m² Démontage des éléments de signalisation situés en façade.
Démontage de tous les éléments de signalisation situés en façade qui gênent et/ou pourraient être détériorés pendant les travaux de réhabilitation, tels que les enseignes, les écriteaux, les mâts, etc., avec des moyens manuels, et récupération, entassement et montage du matériau au même emplacement, et chargement manuel dans le camion ou la benne.
Inclut: Démontage des éléments. Classement et étiquetage. Stockage des matériaux à réutiliser. Repositionnement des éléments. Retrait et entassement des restes de travaux. Nettoyage des restes d'ouvrage. Chargement manuel des restes de travaux dans le camion ou la benne.
Critère pour le métré: Surface mesurée selon documentation graphique du Projet.
Critère pour le mémoire: On mesurera la surface réellement démontée selon les spécifications du Projet.

| Code | U | Désignation | Quantité | Prix | Montant |
|---|---|---|---|---|---|
| mt51ins030100 | U | Répercussion, par m², de démontage et montage postérieur des éléments de signalisation situés sur la façade. (matériau) | 2 | 1 | 2.000 |
| % | % | Frais de chantier des unités d'ouvrage | 2 % | 2.000 | 0.040 |
|  |  | Coûts directs |  |  | 2.040 |
