# Transport de déchets dangereux avec container

- Propriété du fichier: CYPE Ingenieros S.A.
- Format: FIEBDC-3/2016
- Logiciel: Générateur de prix de la construction. CYPE Ingenieros, S.A.
- Date: 25/10/2024
- Devise: EUR
- Coûts indirects: 3 %
- Frais généraux: 13 %
- Bénéfice: 6 %
- TVA: 20 %

## D Gestion de déchets

### DD Dangereux

#### DDB Transport de déchets dangereux

**DDB020** U Transport de déchets dangereux avec container.
Transport de déchets dangereux produits sur les chantiers de construction et/ou de démolition, avec container de 1,0 m³, à la décharge spécifiée. Comprend le service de remise, de location et de récupération du container sur le site.
Inclut: Chargement du container sur le camion. Transport des déchets de construction à la décharge spécifiée.
Critère pour le métré: Nombre d'unités prévues, selon documentation graphique du Projet.
Critère pour le mémoire: On mesurera le nombre d'unités réellement transportées selon les spécifications du Projet.

| Code | U | Désignation | Quantité | Prix | Montant |
|---|---|---|---|---|---|
| mq04res010lba | U | Charge et échange de container de 1 m³, pour la collecte de déchets dangereux produits sur chantier de construction et/ou de démolition, placé sur chantier à pied de charge, y compris le service de remise et la location. (matériel) | 1 | 139.1 | 139.100 |
| % | % | Frais de chantier des unités d'ouvrage | 2 % | 139.100 | 2.782 |
|  |  | Coûts directs |  |  | 141.882 |
