# Transport des déchets inertes par camion

- Propriété du fichier: CYPE Ingenieros S.A.
- Format: FIEBDC-3/2016
- Logiciel: Générateur de prix de la construction. CYPE Ingenieros, S.A.
- Date: 27/03/2024
- Devise: EUR
- Coûts indirects: 3 %
- Frais généraux: 13 %
- Bénéfice: 6 %
- TVA: 20 %

## D Gestion de déchets

### DN Non dangereux

#### DNC Transport de déchets inertes

**DNC020** m³ Transport des déchets inertes par camion.
Transport par camion de déchets inertes de briques, tuiles et matériaux en terre cuite, produits sur les chantiers de construction et/ou de démolition, à la décharge spécifiée, située à 10 km de distance.
Critère d'évaluation économique: Le prix comprend le temps d'attente sur chantier pendant les opérations de charge, le trajet aller, le déchargement et le trajet retour, mais il ne comprend pas la charge sur site.
Critère pour le métré: Volume théorique, estimé à partir du poids et de la densité apparente des différents matériaux qui composent les déchets, selon documentation graphique du Projet.
Critère pour le mémoire: On mesurera, y compris le foisonnement, le volume de déchets réellement transporté selon les spécifications du Projet.

| Code | U | Désignation | Quantité | Prix | Montant |
|---|---|---|---|---|---|
| mq04cap020aa | h | Camion de transport de 10 t avec une capacité de 8 m³ et 2 axes. (matériel) | 0.106 | 58.48 | 6.199 |
| % | % | Frais de chantier des unités d'ouvrage | 2 % | 6.199 | 0.124 |
|  |  | Coûts directs |  |  | 6.323 |
