# Broyage des déchets de la construction

- Propriété du fichier: CYPE Ingenieros S.A.
- Format: FIEBDC-3/2016
- Logiciel: Générateur de prix de la construction. CYPE Ingenieros, S.A.
- Date: 27/03/2024
- Devise: EUR
- Coûts indirects: 3 %
- Frais généraux: 13 %
- Bénéfice: 6 %
- TVA: 20 %

## D Gestion de déchets

### DN Non dangereux

#### DNE Broyage des déchets

**DNE010** m³ Broyage des déchets de la construction.
Broyage sur le chantier des déchets de construction et/ou de démolition constitués de pierre naturelle, avec des moyens mécaniques, avec capacité de traitement de de 100 à 400 t/h, et chargement dans le camion.
Critère pour le métré: Volume théorique, estimé à partir du poids et de la densité apparente des différents matériaux qui composent les déchets, selon documentation graphique du Projet.
Critère pour le mémoire: On mesurera, y compris le foisonnement, le volume de déchets réellement traité selon les spécifications du Projet.

| Code | U | Désignation | Quantité | Prix | Montant |
|---|---|---|---|---|---|
| mq05rcd020c | h | Équipement mobile de broyage et concassage pour déchets de construction et de démolition constitués de pierre naturelle, avec capacité de traitement de de 100 à 400 t/h. (matériel) | 0.005 | 107 | 0.535 |
| mq01pan010a | h | Chargeuse sur pneus de 120 kW/1,9 m³. (matériel) | 0.003 | 45.06 | 0.135 |
| mo020 | h | Compagnon professionnel III/CP2 construction. (main-d'œuvre) | 0.005 | 29.25 | 0.146 |
| % | % | Frais de chantier des unités d'ouvrage | 2 % | 0.816 | 0.016 |
|  |  | Coûts directs |  |  | 0.832 |
