# Point singulier pour bardage rapporté ventilé, en lames de WPC

- Propriété du fichier: CYPE Ingenieros S.A.
- Format: FIEBDC-3/2016
- Logiciel: Générateur de prix de la construction. CYPE Ingenieros, S.A.
- Date: 27/03/2024
- Devise: EUR
- Coûts indirects: 3 %
- Frais généraux: 13 %
- Bénéfice: 6 %
- TVA: 20 %

## E Enveloppe et finition extérieure

### EB Revêtements et bardages de parement

#### EBW Bardages ventilés en lames en WPC

**EBW020** m Point singulier pour bardage rapporté ventilé, en lames de WPC.
Couronnement pour bardage rapporté ventilé, en lames de WPC, avec profilé massif de finition, en WPC, de 179x10 mm, composé de matériau thermoplastique et de fibres végétales avec renfort minéral, finition imitation bois de noyer.
Inclut: Implantation et mise en place de la finition. Fixation mécanique.
Critère pour le métré: Longueur mesurée en grandeur réelle, selon documentation graphique du Projet.
Critère pour le mémoire: On mesurera, en grandeur réelle, la longueur réellement exécutée selon les spécifications du Projet.

| Code | U | Désignation | Quantité | Prix | Montant |
|---|---|---|---|---|---|
| mt12tar020c | m | Profilé massif de finition, en WPC, de 179x10 mm, composé de matériau thermoplastique et de fibres végétales avec renfort minéral, finition imitation bois de noyer, avec des vis en acier inoxydable A2 pour la fixation à la sous-structure support. (matériau) | 1 | 14.55 | 14.550 |
| mo052 | h | Compagnon professionnel III/CP2 poseur de systèmes de façades préfabriqués. (main-d'œuvre) | 0.4 | 30.2 | 12.080 |
| mo099 | h | Ouvrier professionnel II/OP poseur de systèmes de façades préfabriqués. (main-d'œuvre) | 0.4 | 26.02 | 10.408 |
| % | % | Frais de chantier des unités d'ouvrage | 3 % | 37.038 | 1.111 |
|  |  | Coûts directs |  |  | 38.149 |

Déchets:
- pose: mt12tar020c; facteur de déchet 0.007

## Ressources

**mt12tar020c** m Profilé massif de finition
Données techniques: Coût énergétique 106.380 MJ; Émission de CO2 -0.166 kg; Code CED 17 02 01; Masse de l'élément 2.58 kg; Volume 0.002345 m3
Déchets:
- emballage: re170203 Plastique. (composant de déchet); quantité 0.003 kg; Code CED 17 02 03; Masse de l'élément 1 kg; Volume 0.001667 m3
