# Appui de fenêtre en béton polymère

- Propriété du fichier: CYPE Ingenieros S.A.
- Format: FIEBDC-3/2016
- Logiciel: Générateur de prix de la construction. CYPE Ingenieros, S.A.
- Date: 27/03/2024
- Devise: EUR
- Coûts indirects: 3 %
- Frais généraux: 13 %
- Bénéfice: 6 %
- TVA: 20 %

## E Enveloppe et finition extérieure

### EC Éléments complémentaires de façade

#### ECB Appuis de baies

**ECB040** m Appui de fenêtre en béton polymère.
Appui de fenêtre de béton polymère à surface polie, plat, avec larmier, de 145x25 mm, avec ancrage métallique en acier inoxydable et grave adhérée à la surface sur sa face inférieure et encastré dans les jambages; mise en place avec du mortier-colle flexible et de grande adhérence, C2 S2 sur une couche de régularisation de mortier de ciment, industriel, avec adjuvant hydrofuge, M-15, sur lequel on introduit les ancrages métalliques; et scellement des joints entre pièces et des assemblages avec les murs, avec mastic de polyuréthane, application préalable de l'apprêt.
Inclut: Implantation des pièces. Découpe des pièces. Préparation et régularisation du support. Mise en place et à l'aplomb, nivellement et alignement. Scellement des joints et nettoyage.
Critère pour le métré: Longueur de la largeur du vide, mesurée selon documentation graphique du Projet, augmentée de 5 cm de chaque côté.
Critère pour le mémoire: On mesurera la longueur réellement exécutée selon les spécifications du Projet, y compris les encastrement dans les jambages.

| Code | U | Désignation | Quantité | Prix | Montant |
|---|---|---|---|---|---|
| mt08aaa010a | m³ | Eau. (matériau) | 0.006 | 1.5 | 0.009 |
| mt09mif010la | t | Mortier industriel pour maçonnerie, de ciment, couleur grise, avec adjuvant hydrofuge, catégorie M-15 (résistance à la compression 15 N/mm²), fourni en sacs, selon NF EN 998-2. (matériau) | 0.008 | 73.55 | 0.588 |
| mt20wwa040 | kg | Mortier-colle flexible et de grande adhérence, C2 S2, selon NF EN 12004. (matériau) | 1.08 | 0.5 | 0.540 |
| mt20vho010a | m | Appui de fenêtre de béton polymère à surface polie, plat, avec larmier, de 145x25 mm, avec ancrage métallique en acier inoxydable et grave adhérée à la surface sur sa face inférieure, fourni en pièces jusqu'à 2 m de longueur. (matériau) | 1.05 | 17.2 | 18.060 |
| mt20wwa025 | m | Profil en mousse de polyéthylène, de 6 mm de diamètre, pour remplissage des joints. (matériau) | 0.145 | 0.39 | 0.057 |
| mt20wwa035 | U | Cartouche de 250 cm³ d' apprêt pour mastics. (matériau) | 0.022 | 5.35 | 0.118 |
| mt20wwa030 | U | Cartouche de 310 cm³ de mastic de polyuréthane imperméable. (matériau) | 0.043 | 7.32 | 0.315 |
| mo020 | h | Compagnon professionnel III/CP2 construction. (main-d'œuvre) | 0.21 | 29.25 | 6.143 |
| mo113 | h | Ouvrier d'exécution I/OE1 construction. (main-d'œuvre) | 0.23 | 24.51 | 5.637 |
| % | % | Frais de chantier des unités d'ouvrage | 2 % | 31.467 | 0.629 |
|  |  | Coûts directs |  |  | 32.096 |

Déchets:
- pose: mt09mif010la; facteur de déchet 0.00678461
- pose: mt20wwa040 Mortier-colle flexible et de grande adhérence, C2 S2, selon NF EN 12004; facteur de déchet 0.07
- pose: mt20wwa025 Profil en mousse de polyéthylène, de 6 mm de diamètre, pour remplissage des joints; facteur de déchet 0.060101
- pose: mt20wwa030 Cartouche de 310 cm³ de mastic de polyuréthane imperméable; facteur de déchet 0.06

## Ressources

**mt08aaa010a** m³ Eau
Données techniques: Coût énergétique 60.000 MJ; Émission de CO2 30.000 kg

**mt09mif010la** t Mortier industriel pour maçonnerie
Données techniques: Coût énergétique 2099.395 MJ; Émission de CO2 181.985 kg; Code CED 17 01 01; Masse de l'élément 1000 kg; Volume 0.666667 m3
Déchets:
- emballage: re150101 Emballages en papier et en carton. (composant de déchet); quantité 14.066 kg; Code CED 15 01 01; Masse de l'élément 1 kg; Volume 0.001333 m3
- emballage: re170201 Bois. (composant de déchet); quantité 0.757 kg; Code CED 17 02 01; Masse de l'élément 1 kg; Volume 0.000909 m3
- emballage: re170203 Plastique. (composant de déchet); quantité 0.299 kg; Code CED 17 02 03; Masse de l'élément 1 kg; Volume 0.001667 m3

**mt20wwa040** kg Mortier-colle flexible et de grande adhérence, C2 S2, selon NF EN 12004
Données techniques: Coût énergétique 4.091 MJ; Émission de CO2 0.394 kg; Code CED 17 09 04; Masse de l'élément 1 kg; Volume 0.000667 m3
Déchets:
- emballage: re170203 Plastique; quantité 0.003 kg

**mt20vho010a** m Appui de fenêtre de béton polymère à surface polie
Données techniques: Coût énergétique 67.722 MJ; Émission de CO2 2.578 kg
Déchets:
- emballage: re170203 Plastique; quantité 0.002 kg

**mt20wwa025** m Profil en mousse de polyéthylène, de 6 mm de diamètre, pour remplissage des joints
Données techniques: Coût énergétique 0.368 MJ; Émission de CO2 0.014 kg; Code CED 17 06 04; Masse de l'élément 0.00198 kg; Volume 0.000003 m3
Déchets:
- emballage: re170203 Plastique; quantité 0.001 kg

**mt20wwa030** U Cartouche de 310 cm³ de mastic de polyuréthane imperméable
Données techniques: Coût énergétique 12.716 MJ; Émission de CO2 0.628 kg; Code CED 17 09 04; Masse de l'élément 0.021 kg; Volume 0.000014 m3
Déchets:
- emballage: re170203 Plastique; quantité 0.1 kg
