# Revêtement d'about de plancher avec planelles apparentes en terre cuite avec isolation incorporée

- Propriété du fichier: CYPE Ingenieros S.A.
- Format: FIEBDC-3/2016
- Logiciel: Générateur de prix de la construction. CYPE Ingenieros, S.A.
- Date: 27/03/2024
- Devise: EUR
- Coûts indirects: 3 %
- Frais généraux: 13 %
- Bénéfice: 6 %
- TVA: 20 %

## E Enveloppe et finition extérieure

### EC Éléments complémentaires de façade

#### ECP Abouts de planchers

**ECP060** m Revêtement d'about de plancher avec planelles apparentes en terre cuite avec isolation incorporée.
Revêtement d'about de plancher de 30 cm d'épaisseur, avec panneaux isolants préfabriqués constitués de plaquettes céramiques de grès, couleur rouge, unies à un panneau rigide en polystyrène extrudé, de 30 mm d'épaisseur. POSE: avec du mortier-colle amélioré, C2 TE S2, selon NF EN 12004, hautement déformable, avec résistance au glissement et temps ouvert allongé. JOINTOIEMENT: avec du mortier, type CG2. Comprend les plaquettes individuelles d'union entre panneaux préfabriqués et adhésif en caoutchouc de silicone pour le scellement des joints.
Inclut: Coupe et préparation des panneaux préfabriqués. Mise en place et fixation des panneaux préfabriqués sur le revêtement. Scellement des joints entre panneaux. Mise en place des plaquettes d'ajustement et des pièces spéciales. Jointoiement des plaquettes. Nettoyage du parement.
Critère pour le métré: Longueur mesurée par son plus grand développement linéaire, selon documentation graphique du Projet.
Critère pour le mémoire: On mesurera, par son plus grand développement linéaire, la longueur réellement exécutée selon les spécifications du Projet, y compris la longueur qui pourrait être perdue dans les onglets.

| Code | U | Désignation | Quantité | Prix | Montant |
|---|---|---|---|---|---|
| mt12ppg010a | U | Panneau préfabriqué de 1240x600x48 mm, composé de plaquettes céramiques de grès, selon NF EN ISO 10545-11, couleur rouge, unies à un panneau rigide en polystyrène extrudé, selon NF EN 13164, de 30 mm d'épaisseur, résistance à la compression >= 300 kPa, résistance thermique 0,9 m²K/W, conductivité thermique 0,034 W/(mK), Euroclasse E de réaction au feu, selon NF EN 13501-1, y compris dispositifs auxiliaires de fixation et plaquettes individuelles. (matériau) | 0.403 | 49.3 | 19.868 |
| mt09mcp100j | kg | Mortier-colle amélioré, C2 TE S2, selon NF EN 12004, hautement déformable, avec résistance au glissement et temps ouvert allongé, couleur blanche, à un seul composant à base de ciment à haute résistance, granulats sélectionnés, additifs et résines synthétiques, pour la pose en couche mince de tut type de pièces céramiques en parements verticaux extérieurs et revêtements extérieurs. (matériau) | 0.24 | 1.28 | 0.307 |
| mt09mcr100a | kg | Mortier, type CG2, selon NF EN 13888, pour joints de 5 à 30 mm, composé de ciments à haute résistance, granulats sélectionnés, pigments et additifs spécifiques. (matériau) | 0.255 | 1.09 | 0.278 |
| mt12ppg110 | U | Cartouche de 310 cm³ d' adhésif en caoutchouc de silicone. (matériau) | 0.05 | 6.92 | 0.346 |
| mo052 | h | Compagnon professionnel III/CP2 poseur de systèmes de façades préfabriqués. (main-d'œuvre) | 0.18 | 30.2 | 5.436 |
| mo099 | h | Ouvrier professionnel II/OP poseur de systèmes de façades préfabriqués. (main-d'œuvre) | 0.18 | 26.02 | 4.684 |
| % | % | Frais de chantier des unités d'ouvrage | 2 % | 30.919 | 0.618 |
|  |  | Coûts directs |  |  | 31.537 |

Déchets:
- pose: mt12ppg010a; facteur de déchet 0.0147
- pose: mt09mcp100j; facteur de déchet 0.067469
- pose: mt09mcr100a; facteur de déchet 0.068769
- pose: mt12ppg110 Cartouche de 310 cm³ d' adhésif en caoutchouc de silicone; facteur de déchet 0.06

## Ressources

**mt12ppg010a** U Panneau préfabriqué de 1240x600x48 mm
Données techniques: Coût énergétique 476.760 MJ; Émission de CO2 21.763 kg; Code CED 17 01 03; Masse de l'élément 34.26 kg; Volume 0.027408 m3
Déchets:
- emballage: re170201 Bois. (composant de déchet); quantité 0.017 kg; Code CED 17 02 01; Masse de l'élément 1 kg; Volume 0.000909 m3
- emballage: re170203 Plastique. (composant de déchet); quantité 0.001 kg; Code CED 17 02 03; Masse de l'élément 1 kg; Volume 0.001667 m3

**mt09mcp100j** kg Mortier-colle amélioré
Données techniques: Coût énergétique 3.871 MJ; Émission de CO2 0.344 kg; Code CED 17 09 04; Masse de l'élément 1 kg; Volume 0.000667 m3
Déchets:
- emballage: re170203 Plastique; quantité 0.003 kg

**mt09mcr100a** kg Mortier, type CG2
Données techniques: Coût énergétique 2.251 MJ; Émission de CO2 0.184 kg; Code CED 17 09 04; Masse de l'élément 1 kg; Volume 0.000667 m3
Déchets:
- emballage: re170203 Plastique; quantité 0.003 kg

**mt12ppg110** U Cartouche de 310 cm³ d' adhésif en caoutchouc de silicone
Données techniques: Coût énergétique 87.088 MJ; Émission de CO2 3.667 kg; Code CED 17 09 04; Masse de l'élément 0.45 kg; Volume 0.0003 m3
Déchets:
- emballage: re170203 Plastique; quantité 0.1 kg
