# Arrêt d'une corniche de façade, en pierre naturelle

- Propriété du fichier: CYPE Ingenieros S.A.
- Format: FIEBDC-3/2016
- Logiciel: Générateur de prix de la construction. CYPE Ingenieros, S.A.
- Date: 27/03/2024
- Devise: EUR
- Coûts indirects: 3 %
- Frais généraux: 13 %
- Bénéfice: 6 %
- TVA: 20 %

## E Enveloppe et finition extérieure

### EC Éléments complémentaires de façade

#### ECR Corniches

**ECR020** m Arrêt d'une corniche de façade, en pierre naturelle.
Arrêt de corniche de marbre Blanc Macael, en pièces allant jusqu'à 750 mm de longueur, jusqu'à 200 mm de largeur et 20 mm d'épaisseur, avec larmier, face et bord droit poli et grave adhérée à la surface sur sa face inférieure; placé avec du mortier de ciment, industriel, avec adjuvant hydrofuge, M-10; et jointement entre pièces et, s'il y a lieu, des assemblages avec les murs avec du mortier de joints spécial pour pierre naturelle.
Inclut: Implantation des pièces. Découpe des pièces. Mise en place de règles et de fils d'aplomb fixés au mur. Mise en place et à l'aplomb, nivellement et alignement. Jointoiement et nettoyage.
Critère pour le métré: Longueur mesurée par son plus grand développement linéaire, selon documentation graphique du Projet.
Critère pour le mémoire: On mesurera, par son plus grand développement linéaire, la longueur réellement exécutée selon les spécifications du Projet, y compris la longueur qui pourrait être perdue dans les onglets.

| Code | U | Désignation | Quantité | Prix | Montant |
|---|---|---|---|---|---|
| mt08aaa010a | m³ | Eau. (matériau) | 0.006 | 1.5 | 0.009 |
| mt09mif010ka | t | Mortier industriel pour maçonnerie, de ciment, couleur grise, avec adjuvant hydrofuge, catégorie M-10 (résistance à la compression 10 N/mm²), fourni en sacs, selon NF EN 998-2. (matériau) | 0.009 | 65.98 | 0.594 |
| mt20rpn010da | m | Arrêt de corniche de marbre Blanc Macael, en pièces allant jusqu'à 750 mm de longueur, jusqu'à 200 mm de largeur et 20 mm d'épaisseur, avec larmier, face et bord droit poli et grave adhérée à la surface sur sa face inférieure, selon NF EN 771-6. (matériau) | 1.05 | 15.46 | 16.233 |
| mt09mcr220 | kg | Mortier de jointoiement pour revêtements, intérieurs et extérieurs, en pierre naturelle, polie ou à polir, constitué de ciment, granulats à base de poussière de marbre, pigments résistants aux alcalis et additifs spéciaux. (matériau) | 0.015 | 1.8 | 0.027 |
| mo020 | h | Compagnon professionnel III/CP2 construction. (main-d'œuvre) | 0.158 | 29.25 | 4.622 |
| mo113 | h | Ouvrier d'exécution I/OE1 construction. (main-d'œuvre) | 0.183 | 24.51 | 4.485 |
| % | % | Frais de chantier des unités d'ouvrage | 2 % | 25.970 | 0.519 |
|  |  | Coûts directs |  |  | 26.489 |

Déchets:
- pose: mt09mif010ka; facteur de déchet 0.0189
- pose: mt20rpn010da; facteur de déchet 0.0154
- pose: mt09mcr220; facteur de déchet 0.07

## Ressources

**mt08aaa010a** m³ Eau
Données techniques: Coût énergétique 60.000 MJ; Émission de CO2 30.000 kg

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt20rpn010da** m Arrêt de corniche de marbre Blanc Macael
Données techniques: Coût énergétique 21.010 MJ; Émission de CO2 0.708 kg; Code CED 01 04 13; Masse de l'élément 8.8 kg; Volume 0.005867 m3
Déchets:
- emballage: re170201 Bois; quantité 0.008 kg
- emballage: re170203 Plastique; quantité 0.004 kg

**mt09mcr220** kg Mortier de jointoiement pour revêtements
Données techniques: Coût énergétique 7.725 MJ; Émission de CO2 0.576 kg; Code CED 17 09 04; Masse de l'élément 1 kg; Volume 0.000667 m3
Déchets:
- emballage: re150101 Emballages en papier et en carton; quantité 0.02 kg
- emballage: re170201 Bois; quantité 0.005 kg
- emballage: re170203 Plastique; quantité 0.008 kg
