# Isolation thermique par l'extérieur en façade pour systèmes ETICS

- Propriété du fichier: CYPE Ingenieros S.A.
- Format: FIEBDC-3/2016
- Logiciel: Générateur de prix de la construction. CYPE Ingenieros, S.A.
- Date: 27/03/2024
- Devise: EUR
- Coûts indirects: 3 %
- Frais généraux: 13 %
- Bénéfice: 6 %
- TVA: 20 %

## E Enveloppe et finition extérieure

### EI Isolations extérieures

#### EIF Façades et murs mitoyens

**EIF040** m² Isolation thermique par l'extérieur en façade pour systèmes ETICS.
Isolation thermique par l'extérieur en façade pour systèmes ETICS, constituée de panneau rigide de polystyrène expansé, selon NF EN 13163, à surface lisse et usinage latéral droit, de couleur blanche, de 150 mm d'épaisseur, avec résistance au vieillissement et perméable à la vapeur d'eau, résistance thermique 3,95 m²K/W, conductivité thermique 0,038 W/(mK), placé bord à bord et fixé avec du mortier adhésif et fixations mécaniques.
Critère d'évaluation économique: Le prix ne comprend ni la couche de régularisation ni la couche de finition.
Inclut: Nettoyage et préparation de la surface support. Implantation et découpe de l'isolant. Application de l'adhésif. Mise en place de l'isolant. Fixation de l'isolant. Résolution des points singuliers.
Critère pour le métré: Surface mesurée selon documentation graphique du Projet.
Critère pour le mémoire: On mesurera la surface réellement exécutée selon les spécifications du Projet.

| Code | U | Désignation | Quantité | Prix | Montant |
|---|---|---|---|---|---|
| mt16aaa010 | kg | Mortier adhésif pour fixation des matériaux isolants. (matériau) | 4 | 0.19 | 0.760 |
| mt16pep010ak | m² | Panneau rigide de polystyrène expansé, selon NF EN 13163, à surface lisse et usinage latéral droit, de couleur blanche, de 150 mm d'épaisseur, avec résistance au vieillissement et perméable à la vapeur d'eau, résistance thermique 3,95 m²K/W, conductivité thermique 0,038 W/(mK), Euroclasse E de réaction au feu selon NF EN 13501-1. (matériau) | 1.05 | 23.08 | 24.234 |
| mt16aaa021a | U | Cheville à expansion et clou en polypropylène, avec bague d'étanchéité, pour fixation mécanique des panneaux isolants. (matériau) | 6 | 0.08 | 0.480 |
| mo054 | h | Compagnon professionnel III/CP2 poseur d'isolants rigides ou flexibles. (main-d'œuvre) | 0.1 | 30.2 | 3.020 |
| mo101 | h | Ouvrier professionnel II/OP poseur d'isolants rigides ou flexibles. (main-d'œuvre) | 0.1 | 26.02 | 2.602 |
| % | % | Frais de chantier des unités d'ouvrage | 2 % | 31.096 | 0.622 |
|  |  | Coûts directs |  |  | 31.718 |

Déchets:
- pose: mt16aaa010 Mortier adhésif pour fixation des matériaux isolants; facteur de déchet 0.0189
- pose: mt16pep010ak; facteur de déchet 0.024

## Ressources

**mt16aaa010** kg Mortier adhésif pour fixation des matériaux isolants
Données techniques: Coût énergétique 6.411 MJ; Émission de CO2 0.126 kg; Code CED 17 01 01; Masse de l'élément 1 kg; Volume 0.000667 m3
Déchets:
- emballage: re150101 Emballages en papier et en carton. (composant de déchet); quantité 0.011 kg; Code CED 15 01 01; Masse de l'élément 1 kg; Volume 0.001333 m3
- emballage: re170201 Bois. (composant de déchet); quantité 0.018 kg; Code CED 17 02 01; Masse de l'élément 1 kg; Volume 0.000909 m3

**mt16pep010ak** m² Panneau rigide de polystyrène expansé
Données techniques: Coût énergétique 284.724 MJ; Émission de CO2 9.914 kg; Code CED 17 06 04; Masse de l'élément 3 kg; Volume 0.005 m3
Déchets:
- emballage: re170203 Plastique. (composant de déchet); quantité 0.034 kg; Code CED 17 02 03; Masse de l'élément 1 kg; Volume 0.001667 m3

**mt16aaa021a** U Cheville à expansion et clou en polypropylène, avec bague d'étanchéité, pour fixation mécanique des panneaux isolants
Données techniques: Coût énergétique 0.968 MJ; Émission de CO2 0.090 kg
Déchets:
- emballage: re150101 Emballages en papier et en carton; quantité 0.072 kg
