# Système de façade F4 "ISOVER" à hautes performances énergétiques, à revêtir

- Propriété du fichier: CYPE Ingenieros S.A.
- Format: FIEBDC-3/2016
- Logiciel: Générateur de prix de la construction. CYPE Ingenieros, S.A.
- Date: 27/03/2024
- Devise: EUR
- Coûts indirects: 3 %
- Frais généraux: 13 %
- Bénéfice: 6 %
- TVA: 20 %

## E Enveloppe et finition extérieure

### EL Façades légères

#### ELB Systèmes de bardage constituant la paroi

**ELB010** m² Système de façade F4 "ISOVER" à hautes performances énergétiques, à revêtir.
Système de façade F4 "ISOVER" à hautes performances énergétiques, constitué de: OSSATURE: profilés F4 en acier galvanisé, ancrés à l'about de plancher avec Platine F4; ISOLATION EXTÉRIEURE: panneau semi-rigide en laine de verre, Isofaçade 35R "ISOVER", selon NF EN 13162, de 120 mm d'épaisseur, revêtu sur une de ses faces par un tissu de verre, fourni en rouleaux, résistance thermique 3,43 m²K/W, conductivité thermique 0,035 W/(mK), monté entre les profilés principaux de la structure et ancré à la rive de plancher par des fixations Maxi PB Fix; IMPERMÉABILISATION: membrane de polypropylène, Écran Intégra; INTERFACE BARDAGE: profilés en Z, pour connecter le système avec le bardage; ISOLATION INTÉRIEURE: une couche de panneau en laine de verre, Isoconfort 32 "ISOVER", de 80 mm d'épaisseur, selon NF EN 13162, résistance thermique 2,5 m²K/W, conductivité thermique 0,032 W/(mK), fixée à l'ossature de la paroi extérieure avec des fixations Appui Optima 2; ÉTANCHÉITÉ À L'AIR: film de polyamide Vario Duplex fixé aux montants du doublage; CONTRECLOISON: ossature autoportante de fourrures Optima 240, revêtue sur la face intérieure par deux plaques de plâtre A / NF EN 520 - 1200 / 2000 / 13 / à bords longitudinaux amincis, Placoplatre BA 13 "PLACO", constituée d'une âme en plâtre d'origine naturelle enveloppée et liée aux deux feuilles de carton fort, Euroclasse A2-s1, d0 de réaction au feu, selon NF EN 13501-1, vissées aux profilés. Comprend les fixations pour l'ancrage des profilés, la visserie pour la fixation des plaques, les fixations d'isolants, le ruban adhésif double face pour la fixation du film de polyamide et la pâte et la bande pour le traitement des joints.
Inclut: Implantation de la structure métallique en abouts de plancher et au niveau des baies de la façade. Fixation des platines d'ancrage en abouts de plancher. Vissage des profilés principaux aux platines d'ancrage. Mise en place des fixations de l'isolant extérieur en abouts de plancher. Mise en place de l'isolant extérieur. Mise en place de l'imperméabilisation. Mise en place des profilés de connexion avec le bardage. Implantation de la paroi intérieure et des baies de la façade, au sol et au plafond. Nivellement et nettoyage de la base. Fixation des rails hauts et bas au plafond et au sol. Fixation des profilés de contact entre la paroi extérieure et la paroi intérieure. Vissage des fixations pour l'isolant. Mise en place de l'isolant. Mise en place et fixation des montants. Traitement des ouvertures. Mise en place de la membrane d'étanchéité à l'air. Passage des installations. Fixation des plaques. Implantation des boîtes d'encastrement de l'appareillage électrique et de dérivation pour le passage des installations, et perforation postérieure des plaques. Traitement des joints. Placement des boîtes d'encastrement de l'appareillage électrique et de dérivation pour le passage des installations.
Critère pour le métré: Surface mesurée selon documentation graphique du Projet, sans dupliquer les coins ni les rencontres, en déduisant les ouvertures de surface supérieure à 2 m².
Critère pour le mémoire: On mesurera la surface réellement exécutée selon les spécifications du Projet, sans dupliquer les coins ni les rencontres, en déduisant les ouvertures de surface supérieure à 2 m², en ajoutant en échange la surface de la partie intérieure du vide, correspondant au développement des jambages et des linteaux.

| Code | U | Désignation | Quantité | Prix | Montant |
|---|---|---|---|---|---|
| mt12iso010 | U | Platine F4 "ISOVER", formée à partir d'un profil en T en acier NF EN 10025 S235JR, de 233x125x122 mm et 5 mm d'épaisseur, galvanisé à chaud NF EN 10346 Z275. (matériau) | 0.56 | 33.41 | 18.710 |
| mt12iso020 | m | Profilé en U en acier, F4 "ISOVER", de 120x60 mm et de 4 mm d'épaisseur, limite élastique 390 MPa, galvanisé à chaud NF EN 10346 Z275. (matériau) | 1.67 | 16.66 | 27.822 |
| mt12iso040 | U | Fixation en acier NF EN 10346 DX51D, Maxi PB fix "ISOVER", galvanisé à chaud NF EN 10346 Z275. (matériau) | 0.67 | 0.8 | 0.536 |
| mt16lvi030bBsq | m² | Panneau semi-rigide en laine de verre, Isofaçade 35R "ISOVER", selon NF EN 13162, de 120 mm d'épaisseur, revêtu sur une de ses faces par un tissu de verre, fourni en rouleaux, résistance thermique 3,43 m²K/W, conductivité thermique 0,035 W/(mK), Euroclasse A1 de réaction au feu selon NF EN 13501-1, capacité d'absorption d'eau à court terme <=1 kg/m² et coefficient de résistance à la diffusion de la vapeur d'eau 1. (matériau) | 1.05 | 8.19 | 8.600 |
| mt15iso020c | m² | Membrane d'étanchéité et écran hautement perméable à la vapeur d'eau en polypropylène, Ecran Intégra "ISOVER", de 500 µm d'épaisseur, Euroclasse E de réaction au feu, selon NF EN 13501-1. (matériau) | 1.1 | 4.77 | 5.247 |
| mt12iso060a | m | Profilé en Z en acier NF EN 10346 S220GD, pour connecter le système F4 "ISOVER" avec le bardage, de 40x20x40 mm et 1,5 mm d'épaisseur, galvanisé à chaud NF EN 10346 Z450. (matériau) | 1.67 | 3.33 | 5.561 |
| mt12iso070 | m | Profil asymétrique en U en acier galvanisé, Lisse Clip'Optima "ISOVER", de 20 mm de large, 15 mm de haut (petit côté) et 25 mm de haut (grand côté). (matériau) | 0.67 | 0.87 | 0.583 |
| mt12iso080a | m | Fourrure Optima 240 "ISOVER", en acier galvanisé. (matériau) | 2.1 | 0.84 | 1.764 |
| mt12iso090a | U | Appui Optima 2 75 "ISOVER", pour panneaux en laine minérale de 85 mm d'épaisseur maximale. (matériau) | 1.11 | 1.26 | 1.399 |
| mt16lvi010cpd | m² | Panneau en laine de verre, Isoconfort 32 "ISOVER", de 80 mm d'épaisseur, selon NF EN 13162, résistance thermique 2,5 m²K/W, conductivité thermique 0,032 W/(mK), Euroclasse A2-s1, d0 de réaction au feu selon NF EN 13501-1, capacité d'absorption d'eau à court terme <=1 kg/m² et coefficient de résistance à la diffusion de la vapeur d'eau 1. (matériau) | 1.05 | 9.24 | 9.702 |
| mt12iso081 | m | Éclisse Optima "ISOVER", en acier galvanisé, pour prolongement des fourrures Optima 240. (matériau) | 0.6 | 1.15 | 0.690 |
| mt12iso110 | m | Ruban adhésif double face. (matériau) | 1.43 | 0.5 | 0.715 |
| mt15iso010a | m² | Frein-vapeur hygrovariable étanche à l'air, Vario Duplex "ISOVER", constitué d'un film de polyamide avec un voile non tissé à son verso, de 220 µm d'épaisseur, de 0,3 à 5 m d'épaisseur de la couche d'air équivalente à la diffusion de la vapeur d'eau, selon NF EN 1931, Euroclasse D de réaction au feu, selon NF EN 13501-1. (matériau) | 1.1 | 3.54 | 3.894 |
| mt16lvi170a | m | Ruban autoadhésif Adhésif Vario KB1 "ISOVER", pour le scellement des joints. (matériau) | 1.33 | 0.57 | 0.758 |
| mt15iso040b | U | Cartouche de mastic scellant pour joints, Vario DS, "ISOVER", de 310 ml, pour l'étanchéité périphérique de membranes pour le contrôle du flux de vapeur. (matériau) | 0.067 | 35.6 | 2.385 |
| mt12qlk050aaAac | m² | Plaque de plâtre A / NF EN 520 - 1200 / 2000 / 13 / à bords longitudinaux amincis, Placoplatre BA 13 "PLACO", constituée d'une âme en plâtre d'origine naturelle enveloppée et liée aux deux feuilles de carton fort, Euroclasse A2-s1, d0 de réaction au feu, selon NF EN 13501-1. (matériau) | 2.1 | 3.29 | 6.909 |
| mt12qlm010 | kg | Pâte de séchage en poudre, Placojoint SN "PLACO", pour le traitement des joints des plaques en plâtre. (matériau) | 0.33 | 0.73 | 0.241 |
| mt12qlj010a | m | Bande microperforée, PP "PLACO", pour finition des joints de plaques de plâtre. (matériau) | 1.4 | 0.06 | 0.084 |
| mo052 | h | Compagnon professionnel III/CP2 poseur de systèmes de façades préfabriqués. (main-d'œuvre) | 1.127 | 30.2 | 34.035 |
| mo099 | h | Ouvrier professionnel II/OP poseur de systèmes de façades préfabriqués. (main-d'œuvre) | 0.784 | 26.02 | 20.400 |
| mo053 | h | Compagnon professionnel III/CP2 plaquiste. (main-d'œuvre) | 0.483 | 30.2 | 14.587 |
| mo100 | h | Ouvrier professionnel II/OP plaquiste. (main-d'œuvre) | 0.336 | 26.02 | 8.743 |
| % | % | Frais de chantier des unités d'ouvrage | 3 % | 173.365 | 5.201 |
|  |  | Coûts directs |  |  | 178.566 |

Déchets:
- pose: mt12iso010; facteur de déchet 0.0053
- pose: mt12iso020; facteur de déchet 0.0053
- pose: mt12iso040 Fixation en acier NF EN 10346 DX51D, Maxi PB fix "ISOVER", galvanisé à chaud NF EN 10346 Z275; facteur de déchet 0.0188571
- pose: mt16lvi030bBsq; facteur de déchet 0.048
- pose: mt15iso020c; facteur de déchet 0.035
- pose: mt12iso060a; facteur de déchet 0.01074
- pose: mt12iso070; facteur de déchet 0.0188
- pose: mt12iso080a Fourrure Optima 240 "ISOVER", en acier galvanisé; facteur de déchet 0.0188
- pose: mt16lvi010cpd; facteur de déchet 0.0522241
- pose: mt12iso081 Éclisse Optima "ISOVER", en acier galvanisé, pour prolongement des fourrures Optima 240; facteur de déchet 0.0188
- pose: mt15iso010a; facteur de déchet 0.035
- pose: mt16lvi170a Ruban autoadhésif Adhésif Vario KB1 "ISOVER", pour le scellement des joints; facteur de déchet 0.07
- pose: mt15iso040b; facteur de déchet 0.03
- pose: mt12qlk050aaAac; facteur de déchet 0.018
- pose: mt12qlm010 Pâte de séchage en poudre, Placojoint SN "PLACO", pour le traitement des joints des plaques en plâtre; facteur de déchet 0.03

## Ressources

**mt12iso010** U Platine F4 "ISOVER"
Données techniques: Coût énergétique 41.525 MJ; Émission de CO2 4.032 kg; Code CED 17 04 05; Masse de l'élément 1.5 kg; Volume 0.000714 m3
Déchets:
- emballage: re170203 Plastique. (composant de déchet); quantité 0.04 kg; Code CED 17 02 03; Masse de l'élément 1 kg; Volume 0.001667 m3

**mt12iso020** m Profilé en U en acier
Données techniques: Coût énergétique 113.223 MJ; Émission de CO2 11.507 kg; Code CED 17 04 05; Masse de l'élément 4.48 kg; Volume 0.002133 m3
Déchets:
- emballage: re170203 Plastique; quantité 0.008 kg

**mt12iso040** U Fixation en acier NF EN 10346 DX51D, Maxi PB fix "ISOVER", galvanisé à chaud NF EN 10346 Z275
Données techniques: Coût énergétique 2.598 MJ; Émission de CO2 0.138 kg; Code CED 17 04 05; Masse de l'élément 0.007 kg; Volume 0.000003 m3
Déchets:
- emballage: re170203 Plastique; quantité 0.025 kg

**mt16lvi030bBsq** m² Panneau semi-rigide en laine de verre
Données techniques: Coût énergétique 189.909 MJ; Émission de CO2 9.283 kg; Code CED 17 06 04; Masse de l'élément 4.8 kg; Volume 0.008 m3
Déchets:
- emballage: re170203 Plastique; quantité 0.024 kg

**mt15iso020c** m² Membrane d'étanchéité et écran hautement perméable à la vapeur d'eau en polypropylène
Données techniques: Coût énergétique 18.627 MJ; Émission de CO2 0.644 kg; Code CED 17 06 04; Masse de l'élément 0.165 kg; Volume 0.000275 m3
Déchets:
- emballage: re170203 Plastique; quantité 0.034 kg

**mt12iso060a** m Profilé en Z en acier NF EN 10346 S220GD
Données techniques: Coût énergétique 25.758 MJ; Émission de CO2 2.593 kg; Code CED 17 04 05; Masse de l'élément 1 kg; Volume 0.000476 m3
Déchets:
- emballage: re170203 Plastique; quantité 0.007 kg

**mt12iso070** m Profil asymétrique en U en acier galvanisé
Données techniques: Coût énergétique 8.014 MJ; Émission de CO2 0.792 kg; Code CED 17 04 05; Masse de l'élément 0.3 kg; Volume 0.000143 m3
Déchets:
- emballage: re170203 Plastique; quantité 0.005 kg

**mt12iso080a** m Fourrure Optima 240 "ISOVER", en acier galvanisé
Données techniques: Coût énergétique 10.524 MJ; Émission de CO2 1.048 kg; Code CED 17 04 05; Masse de l'élément 0.4 kg; Volume 0.00019 m3
Déchets:
- emballage: re170203 Plastique; quantité 0.005 kg

**mt16lvi010cpd** m² Panneau en laine de verre
Données techniques: Coût énergétique 119.824 MJ; Émission de CO2 6.048 kg; Code CED 17 06 04; Masse de l'élément 3.2 kg; Volume 0.005333 m3
Déchets:
- emballage: re170203 Plastique; quantité 0.027 kg

**mt12iso081** m Éclisse Optima "ISOVER", en acier galvanisé, pour prolongement des fourrures Optima 240
Données techniques: Coût énergétique 13.034 MJ; Émission de CO2 1.304 kg; Code CED 17 04 05; Masse de l'élément 0.5 kg; Volume 0.000238 m3
Déchets:
- emballage: re170203 Plastique; quantité 0.005 kg

**mt15iso010a** m² Frein-vapeur hygrovariable étanche à l'air
Données techniques: Coût énergétique 11.044 MJ; Émission de CO2 0.548 kg; Code CED 17 06 04; Masse de l'élément 0.08 kg; Volume 0.000133 m3
Déchets:
- emballage: re170203 Plastique; quantité 0.034 kg

**mt16lvi170a** m Ruban autoadhésif Adhésif Vario KB1 "ISOVER", pour le scellement des joints
Données techniques: Coût énergétique 0.339 MJ; Émission de CO2 0.017 kg; Code CED 17 06 04; Masse de l'élément 0.0025 kg; Volume 0.000004 m3
Déchets:
- emballage: re170203 Plastique; quantité 0.001 kg

**mt15iso040b** U Cartouche de mastic scellant pour joints
Données techniques: Coût énergétique 53.618 MJ; Émission de CO2 2.261 kg; Code CED 17 09 04; Masse de l'élément 0.396 kg; Volume 0.000264 m3
Déchets:
- emballage: re170203 Plastique; quantité 0.2 kg

**mt12qlk050aaAac** m² Plaque de plâtre A / NF EN 520 - 1200 / 2000 / 13 / à bords longitudinaux amincis
Données techniques: Coût énergétique 268.240 MJ; Émission de CO2 3.997 kg; Code CED 17 08 02; Masse de l'élément 10.2 kg; Volume 0.0102 m3
Déchets:
- emballage: re170203 Plastique; quantité 0.004 kg

**mt12qlm010** kg Pâte de séchage en poudre, Placojoint SN "PLACO", pour le traitement des joints des plaques en plâtre
Données techniques: Coût énergétique 9.578 MJ; Émission de CO2 0.386 kg; Code CED 17 08 02; Masse de l'élément 1 kg; Volume 0.001 m3
Déchets:
- emballage: re170203 Plastique; quantité 0.02 kg
