# Grille de ventilation à lames fixes en acier

- Propriété du fichier: CYPE Ingenieros S.A.
- Format: FIEBDC-3/2016
- Logiciel: Générateur de prix de la construction. CYPE Ingenieros, S.A.
- Date: 27/03/2024
- Devise: EUR
- Coûts indirects: 3 %
- Frais généraux: 13 %
- Bénéfice: 6 %
- TVA: 20 %

## E Enveloppe et finition extérieure

### EM Menuiseries extérieures

#### EMI Grilles de ventilation

**EMI010** m² Grille de ventilation à lames fixes en acier.
Grille de ventilation à lames fixes en acier galvanisé, avec pliure simple aux bords. Comprend les supports du même matériau, les platines pour fixation par vissage dans un élément en béton avec chevilles à expansion et vis en acier, le scellement périmétrique des joints au moyen d'un cordon de silicone neutre, les accessoires et les arrêts.
Inclut: Marquage des points de fixation. Mise en place de la grille. Résolution des liaisons avec le parement. Scellement des joints périphériques. Ajustement final.
Critère pour le métré: Surface du vide à fermer, mesurée selon documentation graphique du Projet.
Critère pour le mémoire: On mesurera, avec les dimensions du vide, la surface réellement exécutée selon les spécifications du Projet.

| Code | U | Désignation | Quantité | Prix | Montant |
|---|---|---|---|---|---|
| mt26btr030a | m² | Jalousie à lames fixes en acier galvanisé, avec pliure simple aux bords, y compris les support du même matériau et les pattes pour ancrage aux parements. (matériau) | 1 | 97.38 | 97.380 |
| mt26aaa023a | U | Ancrage mécanique avec douille à expansion en acier galvanisé, écrou et rondelle. (matériau) | 2 | 1.47 | 2.940 |
| mt27pfi050 | kg | Impression SHOP-PRIMER à base de résines pigmentées avec de l'oxyde de fer rouge, chromate de zinc et phosphate de zinc. (matériau) | 0.16 | 9.95 | 1.592 |
| mt15sja100 | U | Cartouche de mastic de silicone neutre. (matériau) | 0.035 | 3.13 | 0.110 |
| mo018 | h | Compagnon professionnel III/CP2 menuisier PVC et métal. (main-d'œuvre) | 0.4 | 29.71 | 11.884 |
| mo059 | h | Ouvrier professionnel II/OP menuisier PVC et métal. (main-d'œuvre) | 0.2 | 26.1 | 5.220 |
| % | % | Frais de chantier des unités d'ouvrage | 2 % | 119.126 | 2.383 |
|  |  | Coûts directs |  |  | 121.509 |

Déchets:
- pose: mt27pfi050 Impression SHOP-PRIMER à base de résines pigmentées avec de l'oxyde de fer rouge, chromate de zinc et phosphate de zinc; facteur de déchet 0.03
- pose: mt15sja100 Cartouche de mastic de silicone neutre; facteur de déchet 0.06

## Ressources

**mt26aaa023a** U Ancrage mécanique avec douille à expansion en acier galvanisé, écrou et rondelle
Données techniques: Coût énergétique 0.725 MJ; Émission de CO2 0.071 kg; Code CED 17 04 05; Masse de l'élément 0.025 kg; Volume 0.000012 m3
Déchets:
- emballage: re150101 Emballages en papier et en carton. (composant de déchet); quantité 0.002 kg; Code CED 15 01 01; Masse de l'élément 1 kg; Volume 0.001333 m3
- emballage: re170203 Plastique. (composant de déchet); quantité 0.001 kg; Code CED 17 02 03; Masse de l'élément 1 kg; Volume 0.001667 m3

**mt27pfi050** kg Impression SHOP-PRIMER à base de résines pigmentées avec de l'oxyde de fer rouge, chromate de zinc et phosphate de zinc
Données techniques: Coût énergétique 81.474 MJ; Émission de CO2 3.270 kg; Code CED 17 09 04; Masse de l'élément 1 kg; Volume 0.000667 m3
Déchets:
- emballage: re170203 Plastique; quantité 0.003 kg

**mt15sja100** U Cartouche de mastic de silicone neutre
Données techniques: Coût énergétique 87.088 MJ; Émission de CO2 3.667 kg; Code CED 17 09 04; Masse de l'élément 0.45 kg; Volume 0.0003 m3
Déchets:
- emballage: re170203 Plastique; quantité 0.1 kg
