# Abri rétractile pour quai de chargement, en toile de bâche

- Propriété du fichier: CYPE Ingenieros S.A.
- Format: FIEBDC-3/2016
- Logiciel: Générateur de prix de la construction. CYPE Ingenieros, S.A.
- Date: 27/03/2024
- Devise: EUR
- Coûts indirects: 3 %
- Frais généraux: 13 %
- Bénéfice: 6 %
- TVA: 20 %

## E Enveloppe et finition extérieure

### EM Menuiseries extérieures

#### EMN Equipement pour quai de chargement

**EMN010** U Abri rétractile pour quai de chargement, en toile de bâche.
Abri rétractile pour quai de chargement, de 3450x3400x600 mm, avec ouverture frontale de 2250x2500 mm, de toile de bâche en PVC renforcée avec du polyester, couleur noire, avec toile de bâche supérieure de 900 mm de hauteur et toiles de bâche latérales de 600 mm de largeur, sur l'ossature de profilés en acier galvanisé, à bras télescopiques et cadre frontal mobile, bandes de signalisation de couleur jaune dans les toiles de bâche latérales pour le positionnement des véhicules, cornières en aluminium, gouttière latérale pour évacuation de l'eau et cordes de tension élastiques.
Inclut: Nettoyage et préparation de la surface support. Implantation. Montage de l'abri de quai. Ajustement et fixation de l'abri de quai.
Critère pour le métré: Nombre d'unités prévues, selon documentation graphique du Projet.
Critère pour le mémoire: On mesurera le nombre d'unités réellement exécutées selon les spécifications du Projet.

| Code | U | Désignation | Quantité | Prix | Montant |
|---|---|---|---|---|---|
| mt26amc010a | U | Abri rétractile pour quai de chargement, de 3450x3400x600 mm, avec ouverture frontale de 2250x2500 mm, de toile de bâche en PVC renforcée avec du polyester, couleur noire, avec toile de bâche supérieure de 900 mm de hauteur et toiles de bâche latérales de 600 mm de largeur, sur l'ossature de profilés en acier galvanisé, à bras télescopiques et cadre frontal mobile, bandes de signalisation de couleur jaune dans les toiles de bâche latérales pour le positionnement des véhicules, cornières en aluminium, gouttière latérale pour évacuation de l'eau et cordes de tension élastiques. (matériau) | 1 | 1292.35 | 1292.350 |
| mo011 | h | Compagnon professionnel III/CP2 monteur. (main-d'œuvre) | 6 | 30.2 | 181.200 |
| mo080 | h | Ouvrier professionnel II/OP monteur. (main-d'œuvre) | 6 | 26.02 | 156.120 |
| % | % | Frais de chantier des unités d'ouvrage | 2 % | 1629.670 | 32.593 |
|  |  | Coûts directs |  |  | 1662.263 |
