# Niveleur de quai hydraulique avec lèvre rabattable

- Propriété du fichier: CYPE Ingenieros S.A.
- Format: FIEBDC-3/2016
- Logiciel: Générateur de prix de la construction. CYPE Ingenieros, S.A.
- Date: 27/03/2024
- Devise: EUR
- Coûts indirects: 3 %
- Frais généraux: 13 %
- Bénéfice: 6 %
- TVA: 20 %

## E Enveloppe et finition extérieure

### EM Menuiseries extérieures

#### EMN Equipement pour quai de chargement

**EMN050** U Niveleur de quai hydraulique avec lèvre rabattable.
Niveleur de quai hydraulique, installé dans une fosse préalablement exécutée, de 60 kN de capacité de charge nominale, constitué d'une plateforme de tôle larmée en acier, de 2500 mm de longueur, 2000 mm de largeur et 8 ou 10 mm d'épaisseur, avec une lèvre rabattable frontale de tôle larmée en acier, de 2500 mm de longueur, 400 mm de largeur et 8 ou 10 mm d'épaisseur et châssis de profilés en acier laminé. Comprend les cylindres hydrauliques, le moteur triphasé, les bandes latérales réfléchissantes, les profilés métalliques angulaires de 80x80 mm pour la mise en place du niveleur de quai hydraulique dans l'ouvrage, les profilés métalliques de renfort et le tableau de manoeuvre avec bouton d'arrêt d'urgence.
Critère d'évaluation économique: Le prix ne comprend l'exécution de la fosse, la connexion au réseau électrique ni les travaux auxiliaires de maçonnerie pour installations.
Inclut: Nettoyage et préparation de la surface support. Implantation. Mise en place du niveleur de quai hydraulique dans la fosse.
Critère pour le métré: Nombre d'unités prévues, selon documentation graphique du Projet.
Critère pour le mémoire: On mesurera le nombre d'unités réellement exécutées selon les spécifications du Projet.

| Code | U | Désignation | Quantité | Prix | Montant |
|---|---|---|---|---|---|
| mt26amc020a | U | Niveleur de quai hydraulique, pour installer dans la fosse, de 60 kN de capacité de charge nominale, constitué d'une plateforme de tôle larmée en acier, de 2500 mm de longueur, 2000 mm de largeur et 8 ou 10 mm d'épaisseur, avec une lèvre rabattable frontale de tôle larmée en acier, de 2500 mm de longueur, 400 mm de largeur et 8 ou 10 mm d'épaisseur et châssis de profilés en acier laminé. Comprend les cylindres hydrauliques, le moteur triphasé, les bandes latérales réfléchissantes, les profilés métalliques angulaires de 80x80 mm pour la mise en place du niveleur de quai hydraulique dans l'ouvrage, les profilés métalliques de renfort et le tableau de manoeuvre avec bouton d'arrêt d'urgence. (matériau) | 1 | 4694.8 | 4694.800 |
| mo011 | h | Compagnon professionnel III/CP2 monteur. (main-d'œuvre) | 8 | 30.2 | 241.600 |
| mo080 | h | Ouvrier professionnel II/OP monteur. (main-d'œuvre) | 8 | 26.02 | 208.160 |
| % | % | Frais de chantier des unités d'ouvrage | 2 % | 5144.560 | 102.891 |
|  |  | Coûts directs |  |  | 5247.451 |
