# Ouverture d'une baie dans la couche extérieure d'une façade en maçonnerie apparente

- Propriété du fichier: CYPE Ingenieros S.A.
- Format: FIEBDC-3/2016
- Logiciel: Générateur de prix de la construction. CYPE Ingenieros, S.A.
- Date: 12/06/2024
- Devise: EUR
- Coûts indirects: 3 %
- Frais généraux: 13 %
- Bénéfice: 6 %
- TVA: 20 %

## E Enveloppe et finition extérieure

### ER Façades lourdes

#### ERD Démolition

**ERD020** m² Ouverture d'une baie dans la couche extérieure d'une façade en maçonnerie apparente.
Ouverture d'une baie pour mise en place postérieure de la menuiserie, dans la couche extérieure d'un mur de façade, en maçonnerie, visible, constituée de bloc de béton de 20 cm d'épaisseur, avec des moyens manuels, sans affecter la stabilité de la couche ou des éléments constructifs contigus, et chargement manuel dans le camion ou la benne.
Critère d'évaluation économique: Le prix comprend la découpe préalable du contour de l'ouverture, mais il ne comprend ni le montage et le démontage de l'étai de la baie ni la mise en place de linteaux.
Inclut: Implantation de l'ouverture dans le parement. Découpe préalable du contour de l'ouverture. Démolition de l'élément. Fragmentation des décombres en pièces maniables. Retrait et stockage des décombres. Nettoyage des restes d'ouvrage. Chargement manuel des décombres dans le camion ou la benne.
Critère pour le métré: Surface mesurée selon documentation graphique du Projet.
Critère pour le mémoire: On mesurera la surface réellement démolie selon les spécifications du Projet.

| Code | U | Désignation | Quantité | Prix | Montant |
|---|---|---|---|---|---|
| mo113 | h | Ouvrier d'exécution I/OE1 construction. (main-d'œuvre) | 0.495 | 24.51 | 12.132 |
| % | % | Frais de chantier des unités d'ouvrage | 2 % | 12.132 | 0.243 |
|  |  | Coûts directs |  |  | 12.375 |

Déchets:
- démolition: ruo170101 Béton (bétons, mortiers et préfabriqués). (composant de déchet); quantité 204.9 kg; Code CED 17 01 01; Masse de l'élément 1 kg; Volume 0.000667 m3
