# Couche de protection en granulat concassé, en toiture terrasse

- Propriété du fichier: CYPE Ingenieros S.A.
- Format: FIEBDC-3/2016
- Logiciel: Générateur de prix de la construction. CYPE Ingenieros, S.A.
- Date: 27/03/2024
- Devise: EUR
- Coûts indirects: 3 %
- Frais généraux: 13 %
- Bénéfice: 6 %
- TVA: 20 %

## E Enveloppe et finition extérieure

### ET Couvertures de toitures terrasses

#### ETI Points singuliers

**ETI380** m² Couche de protection en granulat concassé, en toiture terrasse.
Couche de protection de granulat siliceux concassé, lavé, de granulométrie comprise entre 18 et 30 mm, avec une épaisseur moyenne de 10 cm, en toiture terrasse, avec une pente de 1% à 5%.
Inclut: Coulage et extension de la couche de protection de granulats.
Critère pour le métré: Surface mesurée selon documentation graphique du Projet.
Critère pour le mémoire: On mesurera la surface réellement exécutée selon les spécifications du Projet.

| Code | U | Désignation | Quantité | Prix | Montant |
|---|---|---|---|---|---|
| mt01arg025a | t | Granulat siliceux concassé, lavé, de granulométrie comprise entre 18 et 30 mm. (matériau) | 0.165 | 13.39 | 2.209 |
| mo020 | h | Compagnon professionnel III/CP2 construction. (main-d'œuvre) | 0.075 | 29.25 | 2.194 |
| mo113 | h | Ouvrier d'exécution I/OE1 construction. (main-d'œuvre) | 0.15 | 24.51 | 3.677 |
| % | % | Frais de chantier des unités d'ouvrage | 2 % | 8.080 | 0.162 |
|  |  | Coûts directs |  |  | 8.242 |

Déchets:
- pose: mt01arg025a Granulat siliceux concassé, lavé, de granulométrie comprise entre 18 et 30 mm; facteur de déchet 0.00632606

## Ressources

**mt01arg025a** t Granulat siliceux concassé, lavé, de granulométrie comprise entre 18 et 30 mm
Données techniques: Coût énergétique 75.000 MJ; Émission de CO2 4.000 kg; Code CED 01 04 08; Masse de l'élément 1000 kg; Volume 0.666667 m3
