# Pièces spéciales pour toiture inclinée en bardeaux bitumés

- Propriété du fichier: CYPE Ingenieros S.A.
- Format: FIEBDC-3/2016
- Logiciel: Générateur de prix de la construction. CYPE Ingenieros, S.A.
- Date: 27/03/2024
- Devise: EUR
- Coûts indirects: 3 %
- Frais généraux: 13 %
- Bénéfice: 6 %
- TVA: 20 %

## E Enveloppe et finition extérieure

### EU Couvertures de toitures inclinées

#### EUB Bardeaux bitumés

**EUB030** U Pièces spéciales pour toiture inclinée en bardeaux bitumés.
Entrée d'air, pour toiture inclinée, avec une pente supérieure à 15%. Comprend les accessoires de fixation.
Inclut: Impression de la surface support de la couverture, en périphérie et aux points singuliers. Mise en place des bardeaux bitumés par clouage.
Critère pour le métré: Nombre d'unités prévues, selon documentation graphique du Projet.
Critère pour le mémoire: On mesurera le nombre d'unités réellement exécutées selon les spécifications du Projet.

| Code | U | Désignation | Quantité | Prix | Montant |
|---|---|---|---|---|---|
| mt13tag020a | U | Entrée d'air. (matériau) | 1 | 10.82 | 10.820 |
| mt13piz050 | kg | Éléments de fixation en acier inoxydable (clous, crochets, pointes, etc.). (matériau) | 0.05 | 3.42 | 0.171 |
| mo020 | h | Compagnon professionnel III/CP2 construction. (main-d'œuvre) | 0.1 | 29.25 | 2.925 |
| mo077 | h | Ouvrier professionnel II/OP construction. (main-d'œuvre) | 0.05 | 26.02 | 1.301 |
| % | % | Frais de chantier des unités d'ouvrage | 2 % | 15.217 | 0.304 |
|  |  | Coûts directs |  |  | 15.521 |

Déchets:
- pose: mt13piz050 Éléments de fixation en acier inoxydable (clous, crochets, pointes, etc.); facteur de déchet 0.0075

## Ressources

**mt13piz050** kg Éléments de fixation en acier inoxydable (clous, crochets, pointes, etc.)
Données techniques: Coût énergétique 47.620 MJ; Émission de CO2 7.000 kg; Code CED 17 04 05; Masse de l'élément 1 kg; Volume 0.000476 m3
