# Retrait d'un pare-vapeur de toiture inclinée

- Propriété du fichier: CYPE Ingenieros S.A.
- Format: FIEBDC-3/2016
- Logiciel: Générateur de prix de la construction. CYPE Ingenieros, S.A.
- Date: 27/03/2024
- Devise: EUR
- Coûts indirects: 3 %
- Frais généraux: 13 %
- Bénéfice: 6 %
- TVA: 20 %

## E Enveloppe et finition extérieure

### EU Couvertures de toitures inclinées

#### EUD Démolition

**EUD100** m² Retrait d'un pare-vapeur de toiture inclinée.
Retrait d'un pare-vapeur de toiture inclinée, avec combles perdus, avec l'isolant préalablement retiré, avec des moyens manuels, et chargement manuel dans le camion ou la benne.
Inclut: Retrait de l'élément. Entassement du matériau retiré. Nettoyage des restes d'ouvrage. Chargement manuel du matériau retiré et des restes d'ouvrage dans le camion ou la benne.
Critère pour le métré: Surface mesurée selon documentation graphique du Projet.
Critère pour le mémoire: On mesurera la surface réellement démontée selon les spécifications du Projet.

| Code | U | Désignation | Quantité | Prix | Montant |
|---|---|---|---|---|---|
| mo113 | h | Ouvrier d'exécution I/OE1 construction. (main-d'œuvre) | 0.032 | 24.51 | 0.784 |
| % | % | Frais de chantier des unités d'ouvrage | 2 % | 0.784 | 0.016 |
|  |  | Coûts directs |  |  | 0.800 |

Déchets:
- démolition: ruo170203 Plastique. (composant de déchet); quantité 0.18 kg; Code CED 17 02 03; Masse de l'élément 1 kg; Volume 0.001667 m3
