# Pièces spéciales pour toiture inclinée en fibrociment sans amiante

- Propriété du fichier: CYPE Ingenieros S.A.
- Format: FIEBDC-3/2016
- Logiciel: Générateur de prix de la construction. CYPE Ingenieros, S.A.
- Date: 25/10/2024
- Devise: EUR
- Coûts indirects: 3 %
- Frais généraux: 13 %
- Bénéfice: 6 %
- TVA: 20 %

## E Enveloppe et finition extérieure

### EU Couvertures de toitures inclinées

#### EUM Plaques de fibrociment

**EUM030** U Pièces spéciales pour toiture inclinée en fibrociment sans amiante.
Plaque ondulée translucide en polycarbonate cellulaire, incolore, résistante aux rayons ultraviolets de 2000 mm de longueur, 1050 mm de largeur et 4 mm d'épaisseur, placée sur les plaques, avec un recouvrement minimum de 10 cm, pour toiture inclinée, avec une pente supérieure à 10%. Comprend les accessoires de fixation aux plaques.
Inclut: Implantation et mise en place des pièces spéciales sur les plaques de toiture. Fixation des pièces aux plaques.
Critère pour le métré: Nombre d'unités prévues, selon documentation graphique du Projet.
Critère pour le mémoire: On mesurera le nombre d'unités réellement exécutées selon les spécifications du Projet.

| Code | U | Désignation | Quantité | Prix | Montant |
|---|---|---|---|---|---|
| mt13eur080a | U | Plaque ondulée translucide en polycarbonate cellulaire, incolore, résistante aux rayons ultraviolets de 2000 mm de longueur, 1050 mm de largeur et 4 mm d'épaisseur. Selon NF EN 494. (matériau) | 1 | 34.7 | 34.700 |
| mo051 | h | Compagnon professionnel III/CP2 monteur de parois industrielles. (main-d'œuvre) | 0.45 | 30.2 | 13.590 |
| mo098 | h | Ouvrier professionnel II/OP monteur de parois industrielles. (main-d'œuvre) | 0.2 | 26.02 | 5.204 |
| % | % | Frais de chantier des unités d'ouvrage | 2 % | 53.494 | 1.070 |
|  |  | Coûts directs |  |  | 54.564 |

## Ressources

**mt13eur080a** U Plaque ondulée translucide en polycarbonate cellulaire
Données techniques: Coût énergétique 2648.660 MJ; Émission de CO2 181.300 kg
Déchets:
- emballage: re150101 Emballages en papier et en carton. (composant de déchet); quantité 0.072 kg; Code CED 15 01 01; Masse de l'élément 1 kg; Volume 0.001333 m3
