# Retrait du film adhésif du vitrage de façade

- Propriété du fichier: CYPE Ingenieros S.A.
- Format: FIEBDC-3/2016
- Logiciel: Générateur de prix de la construction. CYPE Ingenieros, S.A.
- Date: 27/03/2024
- Devise: EUR
- Coûts indirects: 3 %
- Frais généraux: 13 %
- Bénéfice: 6 %
- TVA: 20 %

## E Enveloppe et finition extérieure

### EV Vitrages

#### EVD Dépose

**EVD070** m² Retrait du film adhésif du vitrage de façade.
Retrait du film adhésif du vitrage de façade, avec des moyens manuels par raclette, application postérieure avec un pulvérisateur de liquide nettoyeur à base de solution avec agent nettoyant à 2% de teneur en eau, en imprégnant l'adhésif existant, en l'éliminant avec une raclette une fois ramolli, sans détériorer la surface support, et chargement manuel dans le camion ou la benne.
Inclut: Retrait de l'élément. Application du liquide nettoyeur Élimination de la couche d'adhésif. Éclaircissement. Retrait et stockage du matériau enlevé. Nettoyage des restes d'ouvrage. Chargement manuel du matériau enlevé et des restes d'ouvrage dans le camion ou la benne.
Critère pour le métré: Surface mesurée selon documentation graphique du Projet.
Critère pour le mémoire: On mesurera la surface réellement démolie selon les spécifications du Projet.

| Code | U | Désignation | Quantité | Prix | Montant |
|---|---|---|---|---|---|
| mt21lmc020a | l | Liquide nettoyeur à base de solution avec agent nettoyant à 2% de teneur en eau, à appliquer avec un pulvérisateur, pour l'élimination des adhésifs sans provoquer leur dissolution. (matériau) | 0.15 | 0.16 | 0.024 |
| mo110 | h | Ouvrier professionnel II/OP vitrier. (main-d'œuvre) | 0.135 | 28.06 | 3.788 |
| % | % | Frais de chantier des unités d'ouvrage | 2 % | 3.812 | 0.076 |
|  |  | Coûts directs |  |  | 3.888 |

Déchets:
- pose: mt21lmc020a; facteur de déchet 0.055

## Ressources

**mt21lmc020a** l Liquide nettoyeur à base de solution avec agent nettoyant à 2% de teneur en eau
Données techniques: Coût énergétique 2.947 MJ; Émission de CO2 0.158 kg; Code CED 20 01 30; Masse de l'élément 1 kg; Volume 0.001 m3
Déchets:
- emballage: re170203 Plastique. (composant de déchet); quantité 0.023 kg; Code CED 17 02 03; Masse de l'élément 1 kg; Volume 0.001667 m3
