# Rideau de verre, sans profilés verticaux

- Propriété du fichier: CYPE Ingenieros S.A.
- Format: FIEBDC-3/2016
- Logiciel: Générateur de prix de la construction. CYPE Ingenieros, S.A.
- Date: 27/03/2024
- Devise: EUR
- Coûts indirects: 3 %
- Frais généraux: 13 %
- Bénéfice: 6 %
- TVA: 20 %

## E Enveloppe et finition extérieure

### EV Vitrages

#### EVR Rideaux de verre

**EVR010** U Rideau de verre, sans profilés verticaux.
Rideau de verre sans profilés verticaux, gamme moyenne, de 5 m de longueur et 2,10 m de hauteur totale, avec profilé supérieur et profilé inférieur laqué couleur blanche, en aluminium et vitres glissantes et pivotantes, en verre incolore trempé de sécurité, de 8 mm d'épaisseur, avec les bords polis. Comprend les joints, visserie en acier inoxydable, élastiques, paillassons, poignée métallique, jeu d'arrêts latéraux laqué couleur blanche et pinces de fixation des vitres.
Inclut: Implantation. Montage du profilé supérieur. Montage du profilé inférieur. Montage des vitres. Montage des compléments.
Critère pour le métré: Nombre d'unités prévues, selon documentation graphique du Projet.
Critère pour le mémoire: On mesurera le nombre d'unités réellement exécutées selon les spécifications du Projet.

| Code | U | Désignation | Quantité | Prix | Montant |
|---|---|---|---|---|---|
| mt21csy015laar | m | Rideau de verre sans profilés verticaux, gamme moyenne, de 2,1 m de hauteur totale, avec profilé supérieur et profilé inférieur laqué couleur blanche, en aluminium et vitres glissantes et pivotantes, en verre incolore trempé de sécurité, de 8 mm d'épaisseur, avec les bords polis. Comprend joints, visserie en acier inoxydable, élastiques, paillassons, poignée métallique, jeu d'arrêts latéraux laqué couleur blanche et pinces de fixation des vitres. Selon NF EN 14351-1. (matériau) | 5 | 421.81 | 2109.050 |
| mo011 | h | Compagnon professionnel III/CP2 monteur. (main-d'œuvre) | 14.129 | 30.2 | 426.696 |
| mo080 | h | Ouvrier professionnel II/OP monteur. (main-d'œuvre) | 14.129 | 26.02 | 367.637 |
| % | % | Frais de chantier des unités d'ouvrage | 2 % | 2903.383 | 58.068 |
|  |  | Coûts directs |  |  | 2961.451 |

## Ressources

**mt21csy015laar** m Rideau de verre sans profilés verticaux
Données techniques: Coût énergétique 1753.818 MJ; Émission de CO2 129.784 kg
Déchets:
- emballage: re170203 Plastique. (composant de déchet); quantité 0.006 kg; Code CED 17 02 03; Masse de l'élément 1 kg; Volume 0.001667 m3
- emballage: re170604 Matériaux d'isolation distincts de ceux spécifiés dans les codes 17 06 01 et 17 06 03. (composant de déchet); quantité 0.001 kg; Code CED 17 06 04; Masse de l'élément 1 kg; Volume 0.001667 m3
