# Rencontre d'une paroi intérieure ayant des panneaux de sectorisation avec un parement

- Propriété du fichier: CYPE Ingenieros S.A.
- Format: FIEBDC-3/2016
- Logiciel: Générateur de prix de la construction. CYPE Ingenieros, S.A.
- Date: 27/03/2024
- Devise: EUR
- Coûts indirects: 3 %
- Frais généraux: 13 %
- Bénéfice: 6 %
- TVA: 20 %

## F Aménagements et finitions

### FC Cloisons

#### FCP Panneaux sandwich isolants

**FCP020** m Rencontre d'une paroi intérieure ayant des panneaux de sectorisation avec un parement.
Rencontre d'une paroi intérieure ayant des panneaux de sectorisation avec un parement constitué de: bande de laine minérale de 100 mm de largeur réalisée à partir de panneau rigide en laine minérale, selon NF EN 13162, de 30 mm d'épaisseur, cornière en tôle d'acier galvanisé, de 80x25 mm et 1,5 mm d'épaisseur y pièce d'arrêt en tôle pliée d'acier prélaqué, épaisseur 0,6 mm, développement 150 mm et 2 plis. Y compris la visserie pour la fixation des profilés métalliques.
Inclut: Implantation et découpe de l'isolant. Mise en place de l'isolant. Mise en place d'une cornière. Mise en place de l'isolant. Mise en place du profil d'arrêt.
Critère pour le métré: Longueur mesurée en grandeur réelle, selon documentation graphique du Projet.
Critère pour le mémoire: On mesurera, en grandeur réelle, la longueur réellement exécutée selon les spécifications du Projet.

| Code | U | Désignation | Quantité | Prix | Montant |
|---|---|---|---|---|---|
| mt16lra010a | m² | Panneau rigide en laine minérale, selon NF EN 13162, non revêtu, de 30 mm d'épaisseur, résistance thermique 0,85 m²K/W, conductivité thermique 0,035 W/(mK), Euroclasse A1 de réaction au feu selon NF EN 13501-1, capacité d'absorption d'eau à court terme <=1 kg/m² et coefficient de résistance à la diffusion de la vapeur d'eau 1. (matériau) | 0.2 | 11.44 | 2.288 |
| mt12psg400d | m | Cornière en tôle d'acier galvanisé, de 80x25 mm et 1,5 mm d'épaisseur. (matériau) | 1 | 2.51 | 2.510 |
| mt20rca010ja | m | Pièce d'arrêt en tôle pliée d'acier prélaqué, épaisseur 0,6 mm, développement 150 mm et 2 plis. (matériau) | 1 | 4.29 | 4.290 |
| mt13pst100a | U | Vis autoformeuse à tête fraisée, d'acier galvanisé, de 6 mm de diamètre et 40 mm de longueur. (matériau) | 10 | 0.18 | 1.800 |
| mt07emr100aa | U | Vis structurale en acier zingué, avec rondelle, de 7,5 mm de diamètre et 60 mm de longueur, à tête hexagonale, à visser directement dans le perçage réalisé dans le béton. (matériau) | 15 | 1.18 | 17.700 |
| mt12psg081j | U | Vis autoforeuse filet-tôle 3,5x11 mm. (matériau) | 5 | 0.01 | 0.050 |
| mo053 | h | Compagnon professionnel III/CP2 plaquiste. (main-d'œuvre) | 0.2 | 30.2 | 6.040 |
| mo100 | h | Ouvrier professionnel II/OP plaquiste. (main-d'œuvre) | 0.2 | 26.02 | 5.204 |
| % | % | Frais de chantier des unités d'ouvrage | 2 % | 39.882 | 0.798 |
|  |  | Coûts directs |  |  | 40.680 |

Déchets:
- pose: mt16lra010a; facteur de déchet 0.0414889
- pose: mt12psg400d Cornière en tôle d'acier galvanisé, de 80x25 mm et 1,5 mm d'épaisseur; facteur de déchet 0.0139962
- pose: mt20rca010ja Pièce d'arrêt en tôle pliée d'acier prélaqué, épaisseur 0,6 mm, développement 150 mm et 2 plis; facteur de déchet 0.00766952
- pose: mt13pst100a Vis autoformeuse à tête fraisée, d'acier galvanisé, de 6 mm de diamètre et 40 mm de longueur; facteur de déchet 0.00473684
- pose: mt12psg081j Vis autoforeuse filet-tôle 3,5x11 mm; facteur de déchet 0.005

## Ressources

**mt16lra010a** m² Panneau rigide en laine minérale
Données techniques: Coût énergétique 210.632 MJ; Émission de CO2 5.528 kg; Code CED 17 06 04; Masse de l'élément 3.6 kg; Volume 0.006 m3
Déchets:
- emballage: re170203 Plastique. (composant de déchet); quantité 0.027 kg; Code CED 17 02 03; Masse de l'élément 1 kg; Volume 0.001667 m3

**mt12psg400d** m Cornière en tôle d'acier galvanisé, de 80x25 mm et 1,5 mm d'épaisseur
Données techniques: Coût énergétique 16.180 MJ; Émission de CO2 1.216 kg; Code CED 17 04 05; Masse de l'élément 0.53 kg; Volume 0.000252 m3
Déchets:
- emballage: re170203 Plastique; quantité 0.006 kg

**mt20rca010ja** m Pièce d'arrêt en tôle pliée d'acier prélaqué, épaisseur 0,6 mm, développement 150 mm et 2 plis
Données techniques: Coût énergétique 7.641 MJ; Émission de CO2 0.395 kg; Code CED 17 04 05; Masse de l'élément 0.702 kg; Volume 0.000334 m3
Déchets:
- emballage: re170203 Plastique; quantité 0.008 kg

**mt13pst100a** U Vis autoformeuse à tête fraisée, d'acier galvanisé, de 6 mm de diamètre et 40 mm de longueur
Données techniques: Coût énergétique 0.197 MJ; Émission de CO2 0.021 kg; Code CED 17 04 05; Masse de l'élément 0.0076 kg; Volume 0.000004 m3
Déchets:
- emballage: re150101 Emballages en papier et en carton. (composant de déchet); quantité 0.001 kg; Code CED 15 01 01; Masse de l'élément 1 kg; Volume 0.001333 m3

**mt12psg081j** U Vis autoforeuse filet-tôle 3,5x11 mm
Données techniques: Coût énergétique 0.010 MJ; Émission de CO2 0.001 kg; Code CED 17 04 05; Masse de l'élément 0.001 kg
Déchets:
- emballage: re150101 Emballages en papier et en carton; quantité 0.001 kg
