# Escalier droit en bois

- Propriété du fichier: CYPE Ingenieros S.A.
- Format: FIEBDC-3/2016
- Logiciel: Générateur de prix de la construction. CYPE Ingenieros, S.A.
- Date: 27/03/2024
- Devise: EUR
- Coûts indirects: 3 %
- Frais généraux: 13 %
- Bénéfice: 6 %
- TVA: 20 %

## F Aménagements et finitions

### FJ Escaliers préfabriqués

#### FJR Droits

**FJR010** U Escalier droit en bois.
Escalier droit modèle Lisbon de "MAYDISA", en bois de sapin, avec garde-corps en bois, des deux côtés, pour franchir une hauteur entre étages jusqu'à 283,5 cm, composée de 12 marches de 14,2 cm avec une contremarche de 21,8 et une largeur utile de 59,9 cm, fixé mécaniquement à la structure.
Critère d'évaluation économique: Le prix ne comprend pas le traitement superficiel.
Inclut: Implantation de l'emplacement de l'escalier. Montage et fixation de l'escalier. Mise en place des garde-corps. Nettoyage. Application d'un couvre-pores. Application de la couche de fond. Verni.
Critère pour le métré: Nombre d'unités prévues, selon documentation graphique du Projet.
Critère pour le mémoire: On mesurera le nombre d'unités réellement exécutées selon les spécifications du Projet.

| Code | U | Désignation | Quantité | Prix | Montant |
|---|---|---|---|---|---|
| mt44erm010bu | U | Escalier droit modèle Lisbon de "MAYDISA", en bois de sapin, avec garde-corps en bois, des deux côtés, pour franchir une hauteur entre étages jusqu'à 283,5 cm, composée de 12 marches de 14,2 cm avec une contremarche de 21,8 et une largeur utile de 59,9 cm, à peindre ou vernir. Comprend les éléments de fixation. (matériau) | 1 | 222 | 222.000 |
| mo017 | h | Compagnon professionnel III/CP2 menuisier bois. (main-d'œuvre) | 5 | 29.77 | 148.850 |
| mo058 | h | Ouvrier professionnel II/OP menuisier bois. (main-d'œuvre) | 5 | 26.23 | 131.150 |
| % | % | Frais de chantier des unités d'ouvrage | 2 % | 502.000 | 10.040 |
|  |  | Coûts directs |  |  | 512.040 |
