# Démontage d'un vantail de porte intérieure

- Propriété du fichier: CYPE Ingenieros S.A.
- Format: FIEBDC-3/2016
- Logiciel: Générateur de prix de la construction. CYPE Ingenieros, S.A.
- Date: 27/03/2024
- Devise: EUR
- Coûts indirects: 3 %
- Frais généraux: 13 %
- Bénéfice: 6 %
- TVA: 20 %

## F Aménagements et finitions

### FK Menuiseries intérieures et meubles

#### FKD Démolition

**FKD060** U Démontage d'un vantail de porte intérieure.
Démontage d'un vantail de porte intérieure de menuiserie en bois, avec des moyens manuels, et chargement manuel dans le camion ou la benne.
Inclut: Démontage de l'élément. Retrait et stockage du matériau démonté. Nettoyage des restes d'ouvrage. Chargement manuel du matériau démonté et des restes d'ouvrage dans le camion ou la benne.
Critère pour le métré: Nombre d'unités prévues, selon documentation graphique du Projet.
Critère pour le mémoire: On mesurera le nombre d'unités réellement démontées selon les spécifications du Projet.

| Code | U | Désignation | Quantité | Prix | Montant |
|---|---|---|---|---|---|
| mo058 | h | Ouvrier professionnel II/OP menuisier bois. (main-d'œuvre) | 0.18 | 26.23 | 4.721 |
| % | % | Frais de chantier des unités d'ouvrage | 2 % | 4.721 | 0.094 |
|  |  | Coûts directs |  |  | 4.815 |

Déchets:
- démolition: ruo170201 Bois. (composant de déchet); quantité 33.7 kg; Code CED 17 02 01; Masse de l'élément 1 kg; Volume 0.000909 m3
- démolition: ruo170401 Cuivre, bronze, laiton. (composant de déchet); quantité 0.75 kg; Code CED 17 04 01; Masse de l'élément 1 kg; Volume 0.000667 m3
