# Faux plafond démontable de lames métalliques

- Propriété du fichier: CYPE Ingenieros S.A.
- Format: FIEBDC-3/2016
- Logiciel: Générateur de prix de la construction. CYPE Ingenieros, S.A.
- Date: 27/03/2024
- Devise: EUR
- Coûts indirects: 3 %
- Frais généraux: 13 %
- Bénéfice: 6 %
- TVA: 20 %

## F Aménagements et finitions

### FL Revêtements de plafonds

#### FLT Plafonds suspendus démontables, métalliques

**FLT020** m² Faux plafond démontable de lames métalliques.
Faux plafond suspendu démontable, situé à une hauteur inférieure à 4 m, constitué de: OSSATURE: ossature métallique cachée fixée au plancher ou élément porteur avec des tiges; LAMES MÉTALLIQUES: lames horizontales à surface lisse, en aluminium laqué, et de 85 mm de largeur, séparées de 15 mm, avec profilés intermédiaires pour l'assemblage des lames entre elles. Comprend les cornières, les fixations pour l'ancrage des profilés et les accessoires de montage.
Inclut: Implantation des axes de l'ossature modulaire. Nivellement et fixation des profilés périmétriques. Signalisation des points d'ancrage au plancher ou à l'élément support. Nivellement et suspension des profilés primaires et secondaires de l'ossature. Découpe et assemblage des lames. Résolution des rencontres et des points singuliers. Réalisation de vides pour la réception d'éventuels éléments d'ancrage et/ou d'installations.
Critère pour le métré: Surface mesurée entre les parements, selon documentation graphique du Projet, sans déduire les trémies pour les installations.
Critère pour le mémoire: On mesurera la surface réellement exécutée selon les spécifications du Projet, sans décompter les trémies pour les installations.

| Code | U | Désignation | Quantité | Prix | Montant |
|---|---|---|---|---|---|
| mt12fla100cg | m | Lame horizontale à surface lisse, en aluminium prélaqué, de 85 mm de largeur et 0,45 mm d'épaisseur, avec 15 mm de séparation, sans isolation acoustique, couleur blanche, pour faux plafonds démontables avec ossature cachée. (matériau) | 10.2 | 1.9 | 19.380 |
| mt12fpg010bgj | m | Profilé 28/41/4000 mm, de 0,6 mm d'épaisseur, couleur blanche, en tôle d'acier galvanisé, finition type emboutissage, pour la mise en place de lames horizontales tous les 100 mm, dans les faux plafonds démontables, selon NF EN 13964. (matériau) | 1 | 1.75 | 1.750 |
| mt12fpg020b | m | Profilé 20/15/4000 mm, de 0,5 mm d'épaisseur, couleur blanche, en tôle d'acier galvanisé, à placer entre les lames avec 15 mm de séparation, selon NF EN 13964. (matériau) | 10 | 0.98 | 9.800 |
| mt12fpg030aa | m | Profilé en U 20/15/3000 mm, couleur blanche, en aluminium laqué, selon NF EN 13964. (matériau) | 1 | 0.83 | 0.830 |
| mt12fpg050c | U | Clip en plastique, pour la fixation entre lames ou bacs métalliques et les profilés d'arrêt périmétrique, dans les faux plafonds démontables. (matériau) | 4 | 0.06 | 0.240 |
| mt12psg190 | U | Tige d'accroche. (matériau) | 1.25 | 0.37 | 0.463 |
| mt12psg220 | U | Fixation composée d'une cheville et d'une vis 5x27. (matériau) | 1.25 | 0.06 | 0.075 |
| mo015 | h | Compagnon professionnel III/CP2 monteur de faux plafonds en plaques de plâtre. (main-d'œuvre) | 0.24 | 30.2 | 7.248 |
| mo082 | h | Ouvrier professionnel II/OP monteur de faux plafonds en plaques de plâtre. (main-d'œuvre) | 0.24 | 26.02 | 6.245 |
| % | % | Frais de chantier des unités d'ouvrage | 2 % | 46.031 | 0.921 |
|  |  | Coûts directs |  |  | 46.952 |

Déchets:
- pose: mt12fla100cg; facteur de déchet 0.048
- pose: mt12fpg010bgj; facteur de déchet 0.0170294
- pose: mt12fpg020b; facteur de déchet 0.0188
- pose: mt12fpg030aa Profilé en U 20/15/3000 mm, couleur blanche, en aluminium laqué, selon NF EN 13964; facteur de déchet 0.048

## Ressources

**mt12fla100cg** m Lame horizontale à surface lisse
Données techniques: Coût énergétique 11.116 MJ; Émission de CO2 0.785 kg; Code CED 17 04 02; Masse de l'élément 0.097 kg; Volume 0.000065 m3
Déchets:
- emballage: re170203 Plastique. (composant de déchet); quantité 0.005 kg; Code CED 17 02 03; Masse de l'élément 1 kg; Volume 0.001667 m3

**mt12fpg010bgj** m Profilé 28/41/4000 mm
Données techniques: Coût énergétique 90.677 MJ; Émission de CO2 2.780 kg; Code CED 17 04 05; Masse de l'élément 0.68 kg; Volume 0.000324 m3
Déchets:
- emballage: re170203 Plastique; quantité 0.005 kg

**mt12fpg020b** m Profilé 20/15/4000 mm
Données techniques: Coût énergétique 24.349 MJ; Émission de CO2 0.753 kg; Code CED 17 04 05; Masse de l'élément 0.18 kg; Volume 0.000086 m3
Déchets:
- emballage: re170203 Plastique; quantité 0.005 kg

**mt12fpg030aa** m Profilé en U 20/15/3000 mm, couleur blanche, en aluminium laqué, selon NF EN 13964
Données techniques: Coût énergétique 4.868 MJ; Émission de CO2 0.338 kg; Code CED 17 04 02; Masse de l'élément 0.04 kg; Volume 0.000027 m3
Déchets:
- emballage: re170203 Plastique; quantité 0.005 kg
