# Vernis synthétique pour bois

- Propriété du fichier: CYPE Ingenieros S.A.
- Format: FIEBDC-3/2016
- Logiciel: Générateur de prix de la construction. CYPE Ingenieros, S.A.
- Date: 27/03/2024
- Devise: EUR
- Coûts indirects: 3 %
- Frais généraux: 13 %
- Bénéfice: 6 %
- TVA: 20 %

## F Aménagements et finitions

### FP Peintures

#### FPB Spéciales bois

**FPB010** m² Vernis synthétique pour bois.
Application manuelle de deux couches de vernis synthétique, à pore fermé, finition brillante, inodore, incolore, appliqué à la brosse, au rouleau ou au pistolet, non diluée, (rendement: 0,074 l/m² chaque couche); (), sur surface de revêtement mural en bois, à l'intérieur. Comprend liquide protecteur incolore pour traitement préventif contre les insectes xylophages, les mites et les champignons de pourriture.
Critère d'évaluation économique: Le prix comprend la protection des éléments du contour qui pourraient être affectés pendant les travaux, mais il ne comprend pas la préparation du support.
Inclut: Application du traitement. Application de deux couches de finition.
Critère pour le métré: Surface mesurée selon documentation graphique du Projet.
Critère pour le mémoire: On mesurera la surface réellement exécutée selon les spécifications du Projet.

| Code | U | Désignation | Quantité | Prix | Montant |
|---|---|---|---|---|---|
| mt27prj020a | l | Liquide protecteur incolore pour traitement préventif contre les insectes xylophages, les mites et les champignons de pourriture pour intérieur et extérieur, transparent et incolore, appliqué par pulvérisation, au pinceau ou par immersion. (matériau) | 0.22 | 18.98 | 4.176 |
| mt27bsj040b | l | Vernis synthétique pour intérieur, à pore fermé, incolore, finition brillante, à base de résines alkydes modifiées avec du polyuréthane aliphatique, à appliquer à la brosse, au rouleau ou au pistolet. (matériau) | 0.148 | 16.02 | 2.371 |
| mo038 | h | Compagnon professionnel III/CP2 peintre. (main-d'œuvre) | 0.25 | 29.25 | 7.313 |
| mo076 | h | Ouvrier professionnel II/OP peintre. (main-d'œuvre) | 0.05 | 26.02 | 1.301 |
| % | % | Frais de chantier des unités d'ouvrage | 2 % | 15.161 | 0.303 |
|  |  | Coûts directs |  |  | 15.464 |

Déchets:
- pose: mt27prj020a; facteur de déchet 0.03
- pose: mt27bsj040b; facteur de déchet 0.0275

## Ressources

**mt27prj020a** l Liquide protecteur incolore pour traitement préventif contre les insectes xylophages
Données techniques: Coût énergétique 0.629 MJ; Émission de CO2 0.033 kg; Code CED 17 09 04; Masse de l'élément 1 kg; Volume 0.000667 m3
Déchets:
- emballage: re150104 Emballages métalliques. (composant de déchet); quantité 0.064 kg; Code CED 15 01 04; Masse de l'élément 1 kg; Volume 0.001667 m3

**mt27bsj040b** l Vernis synthétique pour intérieur
Données techniques: Coût énergétique 29.162 MJ; Émission de CO2 1.730 kg; Code CED 08 01 11; Masse de l'élément 0.9 kg; Volume 0.001 m3
Déchets:
- emballage: re150104 Emballages métalliques; quantité 0.057 kg
