# Peinture anticarbonatation

- Propriété du fichier: CYPE Ingenieros S.A.
- Format: FIEBDC-3/2016
- Logiciel: Générateur de prix de la construction. CYPE Ingenieros, S.A.
- Date: 27/03/2024
- Devise: EUR
- Coûts indirects: 3 %
- Frais généraux: 13 %
- Bénéfice: 6 %
- TVA: 20 %

## F Aménagements et finitions

### FP Peintures

#### FPC Peintures anticarbonatation

**FPC010** m² Peinture anticarbonatation.
Application manuelle de deux couches de revêtement élastique à base de résines acryliques en dispersion aqueuse, couleur grise, finition mat, texture lisse, (rendement: 0,2 kg/m² par couche), pour la protection du béton ou mortier face à la carbonatation et aux milieux ambiants agressifs contaminés.
Inclut: Nettoyage de la surface support. Application d'une couche de fond et une couche de finition.
Critère pour le métré: Surface mesurée selon documentation graphique du Projet.
Critère pour le mémoire: On mesurera la surface réellement exécutée selon les spécifications du Projet.

| Code | U | Désignation | Quantité | Prix | Montant |
|---|---|---|---|---|---|
| mt27tsb010na | kg | Revêtement élastique à base de résines acryliques en dispersion aqueuse, couleur grise, finition mat, texture lisse, imperméable au dioxyde de carbone et perméable à la vapeur d'eau, pour la protection du béton ou mortier, face à la carbonatation et aux milieux ambiants agressifs contaminés, selon NF EN 1504-2. (matériau) | 0.4 | 5.34 | 2.136 |
| mo038 | h | Compagnon professionnel III/CP2 peintre. (main-d'œuvre) | 0.15 | 29.25 | 4.388 |
| mo076 | h | Ouvrier professionnel II/OP peintre. (main-d'œuvre) | 0.15 | 26.02 | 3.903 |
| % | % | Frais de chantier des unités d'ouvrage | 2 % | 10.427 | 0.209 |
|  |  | Coûts directs |  |  | 10.636 |

Déchets:
- pose: mt27tsb010na; facteur de déchet 0.034841

## Ressources

**mt27tsb010na** kg Revêtement élastique à base de résines acryliques en dispersion aqueuse
Données techniques: Coût énergétique 75.527 MJ; Émission de CO2 2.872 kg; Code CED 17 09 04; Masse de l'élément 1 kg; Volume 0.000667 m3
Déchets:
- emballage: re170203 Plastique. (composant de déchet); quantité 0.003 kg; Code CED 17 02 03; Masse de l'élément 1 kg; Volume 0.001667 m3
