# Peinture au silicate sur parement intérieur en béton

- Propriété du fichier: CYPE Ingenieros S.A.
- Format: FIEBDC-3/2016
- Logiciel: Générateur de prix de la construction. CYPE Ingenieros, S.A.
- Date: 27/03/2024
- Devise: EUR
- Coûts indirects: 3 %
- Frais généraux: 13 %
- Bénéfice: 6 %
- TVA: 20 %

## F Aménagements et finitions

### FP Peintures

#### FPM Peintures minérales

**FPM010** m² Peinture au silicate sur parement intérieur en béton.
Application manuelle de deux couches de peinture au silicate, couleur blanche, finition mate, texture lisse, (rendement: 0,09 l/m² chaque couche); application préalable d'une couche d'impression acrylique, régulant l'absorption, sur parement intérieur en béton, vertical, jusqu'à 3 m de hauteur.
Critère d'évaluation économique: Le prix comprend la protection des éléments du contour qui pourraient être affectés pendant les travaux et la résolution des points singuliers.
Inclut: Préparation et nettoyage préalable du support. Préparation du mélange. Application d'une couche de fond. Application de deux couches de finition.
Critère pour le métré: Surface mesurée selon documentation graphique du Projet, avec le même critère que le support de base.
Critère pour le mémoire: On mesurera la surface réellement exécutée selon les spécifications du Projet, avec le même critère que le support de base.

| Code | U | Désignation | Quantité | Prix | Montant |
|---|---|---|---|---|---|
| mt27pfs100cf | l | Impression acrylique, régulant l'absorption à base de copolymères acryliques, couleur blanche, avec un contenu de substances organiques volatiles (VOC) < 5 g/l, à appliquer à la brosse, au rouleau ou au pistolet. (matériau) | 0.096 | 8.49 | 0.815 |
| mt27psi030b | l | Peinture pour intérieur, à base de silicate potassique, couleur blanche, finition mate, texture lisse, perméable à la vapeur d'eau, avec un contenu de substances organiques volatiles (VOC) < 5 g/l; à appliquer à la brosse, au rouleau ou au pistolet. (matériau) | 0.18 | 10.81 | 1.946 |
| mo038 | h | Compagnon professionnel III/CP2 peintre. (main-d'œuvre) | 0.164 | 29.25 | 4.797 |
| mo076 | h | Ouvrier professionnel II/OP peintre. (main-d'œuvre) | 0.148 | 26.02 | 3.851 |
| % | % | Frais de chantier des unités d'ouvrage | 2 % | 11.409 | 0.228 |
|  |  | Coûts directs |  |  | 11.637 |

Déchets:
- pose: mt27pfs100cf; facteur de déchet 0.0441107
- pose: mt27psi030b; facteur de déchet 0.0401021

## Ressources

**mt27pfs100cf** l Impression acrylique
Données techniques: Coût énergétique 105.859 MJ; Émission de CO2 4.028 kg; Code CED 17 09 04; Masse de l'élément 1.4 kg; Volume 0.000933 m3
Déchets:
- emballage: re150104 Emballages métalliques. (composant de déchet); quantité 0.054 kg; Code CED 15 01 04; Masse de l'élément 1 kg; Volume 0.001667 m3

**mt27psi030b** l Peinture pour intérieur
Données techniques: Coût énergétique 43.562 MJ; Émission de CO2 1.526 kg; Code CED 08 01 11; Masse de l'élément 1.45 kg; Volume 0.001611 m3
Déchets:
- emballage: re170203 Plastique. (composant de déchet); quantité 0.028 kg; Code CED 17 02 03; Masse de l'élément 1 kg; Volume 0.001667 m3
