# Lasure naturelle pour bois

- Propriété du fichier: CYPE Ingenieros S.A.
- Format: FIEBDC-3/2016
- Logiciel: Générateur de prix de la construction. CYPE Ingenieros, S.A.
- Date: 27/03/2024
- Devise: EUR
- Coûts indirects: 3 %
- Frais généraux: 13 %
- Bénéfice: 6 %
- TVA: 20 %

## F Aménagements et finitions

### FP Peintures

#### FPS Lasures naturelles

**FPS010** m² Lasure naturelle pour bois.
Application manuelle de deux couches de lasure naturelle pour intérieur, à pore ouvert, incolore, finition brillante, non diluée, (rendement: 0,08 l/m² chaque couche); (), sur surface de revêtement mural en bois, à l'intérieur. Comprend liquide protecteur incolore pour traitement préventif contre les insectes xylophages.
Critère d'évaluation économique: Le prix comprend la protection des éléments du contour qui pourraient être affectés pendant les travaux.
Inclut: Application du traitement. Application de deux couches de finition.
Critère pour le métré: Surface mesurée selon documentation graphique du Projet.
Critère pour le mémoire: On mesurera la surface réellement exécutée selon les spécifications du Projet.

| Code | U | Désignation | Quantité | Prix | Montant |
|---|---|---|---|---|---|
| mt27tlr060a | l | Liquide protecteur incolore pour traitement préventif contre les insectes xylophages, à appliquer à la brosse ou au rouleau. (matériau) | 0.063 | 11.04 | 0.696 |
| mt27lsn020a | l | Lasure naturelle pour intérieur, à pore ouvert, incolore, finition brillante, à base d'huiles végétales, résines végétales et pigments naturels, avec un contenu de substances organiques volatiles (VOC) < 140 g/l, à appliquer à la brosse ou au pistolet. (matériau) | 0.16 | 12.69 | 2.030 |
| mo038 | h | Compagnon professionnel III/CP2 peintre. (main-d'œuvre) | 0.25 | 29.25 | 7.313 |
| mo076 | h | Ouvrier professionnel II/OP peintre. (main-d'œuvre) | 0.05 | 26.02 | 1.301 |
| % | % | Frais de chantier des unités d'ouvrage | 2 % | 11.340 | 0.227 |
|  |  | Coûts directs |  |  | 11.567 |

Déchets:
- pose: mt27lsn020a; facteur de déchet 0.03

## Ressources

**mt27lsn020a** l Lasure naturelle pour intérieur
Données techniques: Coût énergétique 28.069 MJ; Émission de CO2 1.184 kg; Code CED 17 09 04; Masse de l'élément 0.92 kg; Volume 0.000613 m3
Déchets:
- emballage: re170203 Plastique. (composant de déchet); quantité 0.032 kg; Code CED 17 02 03; Masse de l'élément 1 kg; Volume 0.001667 m3
