# Peinture à la chaux sur parement intérieur de mortier de chaux ou de mortier bâtard de chaux

- Propriété du fichier: CYPE Ingenieros S.A.
- Format: FIEBDC-3/2016
- Logiciel: Générateur de prix de la construction. CYPE Ingenieros, S.A.
- Date: 12/06/2024
- Devise: EUR
- Coûts indirects: 3 %
- Frais généraux: 13 %
- Bénéfice: 6 %
- TVA: 20 %

## F Aménagements et finitions

### FP Peintures

#### FPU Peintures naturelles à la chaux

**FPU010** m² Peinture à la chaux sur parement intérieur de mortier de chaux ou de mortier bâtard de chaux.
Application manuelle de deux couches de peinture à la chaux, couleur blanche, la première couche diluée avec 30 à 40% d'eau et la suivante diluée avec 30% d'eau ou non diluée, (rendement: 0,29 l/m² chaque couche); application préalable d'une couche d'impression granuleuse translucide, sur parement intérieur de mortier de chaux ou de mortier bâtard de chaux, horizontal, jusqu'à 3 m de hauteur.
Critère d'évaluation économique: Le prix comprend la protection des éléments du contour qui pourraient être affectés pendant les travaux et la résolution des points singuliers.
Inclut: Préparation, nettoyage et ponçage préalable du support. Humectage préalable de la surface support. Application d'une couche de fond. Application de deux couches de finition.
Critère pour le métré: Surface mesurée selon documentation graphique du Projet, avec le même critère que le support de base.
Critère pour le mémoire: On mesurera la surface réellement exécutée selon les spécifications du Projet, avec le même critère que le support de base.

| Code | U | Désignation | Quantité | Prix | Montant |
|---|---|---|---|---|---|
| mt27pci010a | l | Impression granuleuse, translucide, pour améliorer l'adhérence des peintures ou des revêtements à la chaux sur des surfaces difficiles. (matériau) | 0.175 | 6.53 | 1.143 |
| mt27pir200c | l | Peinture à la chaux écologique pour intérieur, à base de chaux grasse complètement éteinte et reposée, terres colorantes, carbonate calcique micronisé et additifs spéciaux, couleur blanche, finition mate, texture lisse, antimoisissure, très perméable à la vapeur d'eau, résistante à la contamination urbaine, aux rayons UV et aux gaz de la combustion; à appliquer à la brosse, au rouleau ou au pistolet. (matériau) | 0.58 | 16.54 | 9.593 |
| mo038 | h | Compagnon professionnel III/CP2 peintre. (main-d'œuvre) | 0.155 | 29.25 | 4.534 |
| mo076 | h | Ouvrier professionnel II/OP peintre. (main-d'œuvre) | 0.155 | 26.02 | 4.033 |
| % | % | Frais de chantier des unités d'ouvrage | 2 % | 19.303 | 0.386 |
|  |  | Coûts directs |  |  | 19.689 |

Déchets:
- pose: mt27pir200c; facteur de déchet 0.021

## Ressources

**mt27pir200c** l Peinture à la chaux écologique pour intérieur
Données techniques: Coût énergétique 7.563 MJ; Émission de CO2 0.283 kg; Code CED 17 09 04; Masse de l'élément 1.4 kg; Volume 0.000933 m3
Déchets:
- emballage: re170201 Bois. (composant de déchet); quantité 0.006 kg; Code CED 17 02 01; Masse de l'élément 1 kg; Volume 0.000909 m3
