# Chape de mortier de ciment

- Propriété du fichier: CYPE Ingenieros S.A.
- Format: FIEBDC-3/2016
- Logiciel: Générateur de prix de la construction. CYPE Ingenieros, S.A.
- Date: 27/03/2024
- Devise: EUR
- Coûts indirects: 3 %
- Frais généraux: 13 %
- Bénéfice: 6 %
- TVA: 20 %

## F Aménagements et finitions

### FS Revêtements de sols

#### FSA Bases de revêtement

**FSA030** m² Chape de mortier de ciment.
Chape pour revêtement de sol, de 4 cm d'épaisseur, de mortier de ciment CEM II/B-P 32,5 N type M-10, tirée à la règle et talochée. Comprend la bande de panneau rigide en polystyrène expansé pour la préparation des joints de dilatation périphériques.
Inclut: Implantation et marquage des niveaux. Préparation des joints périphériques de dilatation. Mise en oeuvre du mortier. Réalisation des joints de retrait. Réalisation du lissage. Séchage du mortier.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.05 | 0.92 | 0.046 |
| mt09mor010e | m³ | Mortier de ciment CEM II/B-P 32,5 N type M-10, confectionné sur site avec 380 kg/m³ de ciment et une proportion en volume 1/4. (matériau) | 0.04 | 133.3 | 5.332 |
| mq06hor010 | h | Bétonnière électrique avec une capacité de gâchage de 160 l. (matériel) | 0.028 | 3.45 | 0.097 |
| mo020 | h | Compagnon professionnel III/CP2 construction. (main-d'œuvre) | 0.05 | 29.25 | 1.463 |
| mo113 | h | Ouvrier d'exécution I/OE1 construction. (main-d'œuvre) | 0.2 | 24.51 | 4.902 |
| % | % | Frais de chantier des unités d'ouvrage | 2 % | 11.840 | 0.237 |
|  |  | Coûts directs |  |  | 12.077 |

Déchets:
- pose: mt16pea020a; facteur de déchet 0.048
- pose: mt09mor010e; facteur de déchet 0.0036

## Ressources

**mt16pea020a** m² Panneau rigide en polystyrène expansé
Données techniques: Coût énergétique 29.913 MJ; Émission de CO2 1.057 kg; Code CED 17 06 04; Masse de l'élément 0.3 kg; Volume 0.0005 m3
Déchets:
- emballage: re170203 Plastique. (composant de déchet); quantité 0.024 kg; Code CED 17 02 03; Masse de l'élément 1 kg; Volume 0.001667 m3

**mt09mor010e** m³ Mortier de ciment CEM II/B-P 32,5 N type M-10
Données techniques: Coût énergétique 3724.000 MJ; Émission de CO2 323.000 kg; Code CED 17 01 01; Masse de l'élément 1900 kg; Volume 1.266667 m3
