# Retrait d'un sol en bois

- Propriété du fichier: CYPE Ingenieros S.A.
- Format: FIEBDC-3/2016
- Logiciel: Générateur de prix de la construction. CYPE Ingenieros, S.A.
- Date: 27/03/2024
- Devise: EUR
- Coûts indirects: 3 %
- Frais généraux: 13 %
- Bénéfice: 6 %
- TVA: 20 %

## F Aménagements et finitions

### FS Revêtements de sols

#### FSD Démolition

**FSD100** m² Retrait d'un sol en bois.
Retrait d'un sol existant à l'intérieur du bâtiment, de type plancher traditionnel de planches en bois massif, placées sur lambourdes en bois, avec des moyens manuels, sans détériorer les éléments constructifs contigus, et chargement manuel dans le camion ou la benne.
Critère d'évaluation économique: Le prix ne comprend pas la démolition de la base support.
Inclut: Retrait de l'élément. Retrait et stockage du matériau enlevé. Nettoyage des restes d'ouvrage. Chargement manuel du matériau enlevé et des restes d'ouvrage dans le camion ou la benne.
Critère pour le métré: Surface mesurée selon documentation graphique du Projet.
Critère pour le mémoire: On mesurera la surface réellement démontée selon les spécifications du Projet.

| Code | U | Désignation | Quantité | Prix | Montant |
|---|---|---|---|---|---|
| mo112 | h | Ouvrier d'exécution I/OE2 construction. (main-d'œuvre) | 0.16 | 25.31 | 4.050 |
| mo113 | h | Ouvrier d'exécution I/OE1 construction. (main-d'œuvre) | 0.2 | 24.51 | 4.902 |
| % | % | Frais de chantier des unités d'ouvrage | 2 % | 8.952 | 0.179 |
|  |  | Coûts directs |  |  | 9.131 |

Déchets:
- démolition: ruo170201 Bois. (composant de déchet); quantité 14.685 kg; Code CED 17 02 01; Masse de l'élément 1 kg; Volume 0.000909 m3
