# Sol industriel en béton traité superficiellement avec recouvrement cémenteux

- Propriété du fichier: CYPE Ingenieros S.A.
- Format: FIEBDC-3/2016
- Logiciel: Générateur de prix de la construction. CYPE Ingenieros, S.A.
- Date: 27/03/2024
- Devise: EUR
- Coûts indirects: 3 %
- Frais généraux: 13 %
- Bénéfice: 6 %
- TVA: 20 %

## F Aménagements et finitions

### FS Revêtements de sols

#### FSM Béton et mortier

**FSM040** m² Sol industriel en béton traité superficiellement avec recouvrement cémenteux.
Sol industriel, apte pour sous-sols, constitué de: dallage en béton avec ajout de fibres de 20 cm d'épaisseur, réalisé avec béton C16/20 (X0(F); D10; S3; Cl 1,0) prêt à l'emploi et coulage depuis le camion avec un contenu de fibres sans fonction structurale, fibres de verre résistant aux alcalins (AR) de 2 kg/m³, extension et vibrage manuel via règle vibrante; et application sur le béton frais de couche de roulement en mortier durcisseur CT - C60 - F10 - A6, selon NF EN 13813, couleur grise (5 kg/m²), avec finition superficielle via lissage et polissage mécaniques.
Critère d'évaluation économique: Le prix ne comprend ni la base du dallage ni l'exécution et le scellement des joints.
Inclut: Préparation de la surface d'appui du béton. Implantation des joints de construction et de dilatation. Application des niveaux à l'aide de guides en béton ou de règles. Arrosage de la surface de base. Mélange dans le camion malaxeur. Coulage, extension et vibrage du béton. Résolution des rencontres et des points singuliers. Saupoudrage manuel sur le béton frais. Finition à la lisseuse mécanique sur la surface. Polissage mécanique. Séchage du béton. Nettoyage final du revêtement.
Critère pour le métré: Surface mesurée en projection horizontale, selon documentation graphique du Projet.
Critère pour le mémoire: On mesurera, en projection horizontale, la surface réellement exécutée selon les spécifications du Projet.

| Code | U | Désignation | Quantité | Prix | Montant |
|---|---|---|---|---|---|
| mt10hmf030h | m³ | Béton massif C16/20 (X0(F); D10; S3; Cl 1,0), prêt à l'emploi, selon NF EN 206. (matériau) | 0.21 | 112.49 | 23.623 |
| mt08fic020b | kg | Fibres de verre résistant aux alcalins (AR), avec un contenu minimum de zirconium de 17,1%, de 13 mm de longueur et 13,5 microns de diamètre, avec 100 filaments par brin liés entre eux par un adhésif, limite élastique 74000 N/mm², résistance à la traction 1620 MPa, pour prévenir les fissures par retrait dans les éléments en béton, selon NF EN 15422. (matériau) | 0.4 | 8.73 | 3.492 |
| mt09bnc010b | kg | Mortier durcisseur, CT - C60 - F10 - A6, selon NF EN 13813, couleur grise, composé de ciment, granulats sélectionnés à quartz, pigments organiques et additifs, de basse porosité, avec une densité apparente de 1330 kg/m³, avec résistance aux huiles et à l'essence, une résistance à la compression de 75000 kN/m² et une résistance à l'abrasion selon la méthode Böhme NF EN 13892-3 de 6 cm³ / 50 cm². (matériau) | 5 | 0.61 | 3.050 |
| mq04dua020b | h | Dumper à décharge frontale de 2 t de charge utile. (matériel) | 0.038 | 10.38 | 0.394 |
| mq06vib020 | h | Règle vibrante de 3 m. (matériel) | 0.032 | 5.23 | 0.167 |
| mq06fra010 | h | Lisseuse mécanique à béton. (matériel) | 0.555 | 5.68 | 3.152 |
| mq06aca030 | h | Polisseuse pour revêtements en béton, composée de plateaux rotationnels auxquels est couplée une série de meules abrasives diamantées, refroidies avec de l'eau, avec système d'aspiration. (matériel) | 0.2 | 14.18 | 2.836 |
| mo121 | h | Compagnon professionnel III/CP2 chapiste spécialisé en revêtements de sols industriels. (main-d'œuvre) | 0.558 | 29.25 | 16.322 |
| mo122 | h | Ouvrier professionnel II/OP chapiste spécialisé en revêtements de sols industriels. (main-d'œuvre) | 0.678 | 26.02 | 17.642 |
| % | % | Frais de chantier des unités d'ouvrage | 2 % | 70.678 | 1.414 |
|  |  | Coûts directs |  |  | 72.092 |

Déchets:
- pose: mt10hmf030h Béton massif C16/20 (X0(F); D10; S3; Cl 1,0), prêt à l'emploi, selon NF EN 206; facteur de déchet 0.00109903
- pose: mt09bnc010b; facteur de déchet 0.0063

## Ressources

**mt10hmf030h** m³ Béton massif C16/20 (X0(F); D10; S3; Cl 1,0), prêt à l'emploi, selon NF EN 206
Données techniques: Coût énergétique 1840.000 MJ; Émission de CO2 230.000 kg; Code CED 17 01 01; Masse de l'élément 2300 kg; Volume 1.533333 m3

**mt09bnc010b** kg Mortier durcisseur
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
