# Revêtement de sol industriel, système "COMPOSAN INDUSTRIAL Y TECNOLOGÍA"

- Propriété du fichier: CYPE Ingenieros S.A.
- Format: FIEBDC-3/2016
- Logiciel: Générateur de prix de la construction. CYPE Ingenieros, S.A.
- Date: 27/03/2024
- Devise: EUR
- Coûts indirects: 3 %
- Frais généraux: 13 %
- Bénéfice: 6 %
- TVA: 20 %

## F Aménagements et finitions

### FS Revêtements de sols

#### FSM Béton et mortier

**FSM100** m² Revêtement de sol industriel, système "COMPOSAN INDUSTRIAL Y TECNOLOGÍA".
Revêtement de sol industriel, avec finition texturée, avec résistance au glissement supérieur à 45 selon DIN CEN/TS 12633, Euroclasse Bfl-s1 de réaction au feu, selon NF EN 13501-1, abrasion Taber à sec < 0,1 g, de 1 mm d'épaisseur totale approximative, réalisé sur base en béton durci, avec le système Compodur Color PU S/H "COMPOSAN INDUSTRIAL Y TECNOLOGÍA", apte pour parkings, à l'intérieur, par application successive de: une couche de régularisation et de conditionnement de la surface, de mortier à deux composants Epoxán, couleur rouge, à base de résines époxy et charges minérales calibrées (1 kg/m²); deux couches de mortier à deux composants Compomix, couleur rouge, finition texturisée, à base de résines acryliques époxy, charges minérales calibrées et pigments (0,4 kg/m² chaque couche) et une couche de scellement de peinture à l'eau bicomposant, Compopaint, couleur rouge, à base de résines acryliques époxy, charges micronisées et pigments (0,3 kg/m²).
Critère d'évaluation économique: Le prix ne comprend ni la surface support ni l'exécution et le scellement des joints.
Inclut: Nettoyage de la surface support. Implantation des joints et des pans. Application, au râteau en caoutchouc, de la couche de régularisation et de conditionnement de la surface. Application, au râteau en caoutchouc, des couches de mortier. Application, au rouleau à poils fins, des couches de scellement. Nettoyage final du revêtement.
Critère pour le métré: Surface mesurée en projection horizontale, selon documentation graphique du Projet.
Critère pour le mémoire: On mesurera, en projection horizontale, la surface réellement exécutée selon les spécifications du Projet.

| Code | U | Désignation | Quantité | Prix | Montant |
|---|---|---|---|---|---|
| mt47cit010a | kg | Mortier à deux composants Epoxán "COMPOSAN INDUSTRIAL Y TECNOLOGÍA", couleur rouge, à base de résines époxy et charges minérales calibrées; à appliquer au râteau en caoutchouc. (matériau) | 1 | 5.05 | 5.050 |
| mt47cit020a | kg | Mortier à deux composants Compomix "COMPOSAN INDUSTRIAL Y TECNOLOGÍA", couleur rouge, finition texturée, à base de résines acryliques époxy, charges minérales calibrées et pigments; à appliquer au rouleau ou au râteau en caoutchouc. (matériau) | 0.8 | 6.64 | 5.312 |
| mt27pic050a | kg | Peinture à l'eau bicomposant, Compopaint "COMPOSAN INDUSTRIAL Y TECNOLOGÍA", couleur rouge, à base de résines acryliques époxy, charges micronisées et pigments; à appliquer au rouleau, au pistolet ou au râteau en caoutchouc. (matériau) | 0.3 | 7.63 | 2.289 |
| mo121 | h | Compagnon professionnel III/CP2 chapiste spécialisé en revêtements de sols industriels. (main-d'œuvre) | 0.13 | 29.25 | 3.803 |
| mo122 | h | Ouvrier professionnel II/OP chapiste spécialisé en revêtements de sols industriels. (main-d'œuvre) | 0.13 | 26.02 | 3.383 |
| % | % | Frais de chantier des unités d'ouvrage | 2 % | 19.837 | 0.397 |
|  |  | Coûts directs |  |  | 20.234 |

Déchets:
- pose: mt47cit010a; facteur de déchet 0.042594
- pose: mt47cit020a; facteur de déchet 0.035
- pose: mt27pic050a; facteur de déchet 0.0275

## Ressources

**mt47cit010a** kg Mortier à deux composants Epoxán "COMPOSAN INDUSTRIAL Y TECNOLOGÍA"
Données techniques: Coût énergétique 15.053 MJ; Émission de CO2 0.575 kg; Code CED 17 09 04; Masse de l'élément 1 kg; Volume 0.000667 m3
Déchets:
- emballage: re170203 Plastique. (composant de déchet); quantité 0.003 kg; Code CED 17 02 03; Masse de l'élément 1 kg; Volume 0.001667 m3

**mt47cit020a** kg Mortier à deux composants Compomix "COMPOSAN INDUSTRIAL Y TECNOLOGÍA"
Données techniques: Coût énergétique 15.053 MJ; Émission de CO2 0.575 kg; Code CED 17 09 04; Masse de l'élément 1 kg; Volume 0.000667 m3
Déchets:
- emballage: re170203 Plastique; quantité 0.003 kg

**mt27pic050a** kg Peinture à l'eau bicomposant
Données techniques: Coût énergétique 31.490 MJ; Émission de CO2 1.556 kg; Code CED 08 01 11; Masse de l'élément 1 kg; Volume 0.001111 m3
Déchets:
- emballage: re170203 Plastique; quantité 0.045 kg
