# Plinthe en PVC pour revêtement de sol textile

- Propriété du fichier: CYPE Ingenieros S.A.
- Format: FIEBDC-3/2016
- Logiciel: Générateur de prix de la construction. CYPE Ingenieros, S.A.
- Date: 27/03/2024
- Devise: EUR
- Coûts indirects: 3 %
- Frais généraux: 13 %
- Bénéfice: 6 %
- TVA: 20 %

## F Aménagements et finitions

### FS Revêtements de sols

#### FST Revêtements textiles

**FST020** m Plinthe en PVC pour revêtement de sol textile.
Plinthe de PVC avec fibre dure, de 60 mm de hauteur, couleur à choisir. Mise en place: avec un adhésif.
Inclut: Nettoyage et préparation de la surface support. Implantation. Découpe, mise en place et fixation de la plinthe.
Critère pour le métré: Longueur mesurée selon documentation graphique du Projet, sans inclure les largeurs de passage. Le métré par casses et découpes n'a pas été augmenté, puisque 5% de pièces de plus ont été considérées dans la décomposition.
Critère pour le mémoire: On mesurera la longueur réellement exécutée selon les spécifications du Projet.

| Code | U | Désignation | Quantité | Prix | Montant |
|---|---|---|---|---|---|
| mt18dww010a | kg | Adhésif de contact à base de résine acrylique en dispersion aqueuse, pour revêtement de sol en caoutchouc, linoléum, PVC, moquette et textile. (matériau) | 0.05 | 4.62 | 0.231 |
| mt18rpv050a | m | Plinthe de PVC avec fibre dure, de 60 mm de hauteur, couleur à choisir, fournie en tronçons de 2,55 m de longueur. (matériau) | 1.05 | 2.55 | 2.678 |
| mo027 | h | Compagnon professionnel III/CP2 poseur de moquettes et de revêtements textiles. (main-d'œuvre) | 0.05 | 29.25 | 1.463 |
| % | % | Frais de chantier des unités d'ouvrage | 2 % | 4.372 | 0.087 |
|  |  | Coûts directs |  |  | 4.459 |

Déchets:
- pose: mt18dww010a; facteur de déchet 0.038943
- pose: mt18rpv050a Plinthe de PVC avec fibre dure, de 60 mm de hauteur, couleur à choisir, fournie en tronçons de 2,55 m de longueur; facteur de déchet 0.08

## Ressources

**mt18dww010a** kg Adhésif de contact à base de résine acrylique en dispersion aqueuse
Données techniques: Coût énergétique 75.527 MJ; Émission de CO2 2.872 kg; Code CED 17 09 04; Masse de l'élément 1 kg; Volume 0.000667 m3
Déchets:
- emballage: re170203 Plastique. (composant de déchet); quantité 0.003 kg; Code CED 17 02 03; Masse de l'élément 1 kg; Volume 0.001667 m3

**mt18rpv050a** m Plinthe de PVC avec fibre dure, de 60 mm de hauteur, couleur à choisir, fournie en tronçons de 2,55 m de longueur
Données techniques: Coût énergétique 79.495 MJ; Émission de CO2 8.080 kg; Code CED 17 02 03; Masse de l'élément 1.67 kg; Volume 0.002783 m3
Déchets:
- emballage: re170201 Bois. (composant de déchet); quantité 0.04 kg; Code CED 17 02 01; Masse de l'élément 1 kg; Volume 0.000909 m3
- emballage: re170203 Plastique; quantité 0.001 kg
