# Revêtement de sol vinylique hétérogène, acoustique, en rouleau

- Propriété du fichier: CYPE Ingenieros S.A.
- Format: FIEBDC-3/2016
- Logiciel: Générateur de prix de la construction. CYPE Ingenieros, S.A.
- Date: 27/03/2024
- Devise: EUR
- Coûts indirects: 3 %
- Frais généraux: 13 %
- Bénéfice: 6 %
- TVA: 20 %

## F Aménagements et finitions

### FS Revêtements de sols

#### FSV Revêtements vinyliques

**FSV100** m² Revêtement de sol vinylique hétérogène, acoustique, en rouleau.
Revêtement de sol vinylique hétérogène, acoustique, de 3,3 mm d'épaisseur totale, avec couche d'usure de 0,5 mm d'épaisseur, avec traitement superficiel de protection à base de polyuréthane, couleur à choisir et revers en polyéthylène expansé à cellule fermé, de haute densité; fournie en rouleaux de 200 cm de largeur; poids total: 2800 g/m²; classification pour l'usage, selon NF EN ISO 10874: classe 23 pour usage domestique; classe 33 pour usage commercial; classe 42 pour usage industriel; réduction du bruit des chocs 19 dB, selon NF EN ISO 10140; Euroclasse Bfl-s1 de réaction au feu, selon NF EN 13501-1. Mise en place: avec adhésif, sur une couche mince de nivellement.
Critère d'évaluation économique: Le prix ne comprend pas la couche mince de nivellement.
Inclut: Implantation et découpe du revêtement. Application de l'adhésif. Mise en place du revêtement. Soudure de l'assemblage et joints entre les rouleaux. Résolution des rencontres et des points singuliers. Suppression et nettoyage du matériau excédant. Nettoyage final du revêtement.
Critère pour le métré: Surface utile, mesurée selon documentation graphique du Projet, en déduisant les ouvertures de surface supérieure à 1 m².
Critère pour le mémoire: On mesurera la surface réellement exécutée selon les spécifications du Projet, en déduisant les ouvertures de surface supérieure à 1 m².

| Code | U | Désignation | Quantité | Prix | Montant |
|---|---|---|---|---|---|
| mt18adq020d | kg | Adhésif, à base de copolymères acryliques modifiés en dispersion aqueuse, sans dissolvants, couleur beige, à appliquer à l'intérieur, pour le collage de revêtements de sols en PVC, linoléum et moquette. (matériau) | 0.375 | 4.09 | 1.534 |
| mt18dsi055a | m² | Membrane hétérogène en PVC, de 3,3 mm d'épaisseur totale, avec couche d'usure de 0,5 mm d'épaisseur avec traitement superficiel de protection à base de polyuréthane, couleur à choisir, et revers en polyéthylène expansé à cellule fermé, de haute densité; fournie en rouleaux de 200 cm de largeur; poids total: 2800 g/m²; classification pour l'usage, selon NF EN ISO 10874: classe 23 pour usage domestique; classe 33 pour usage commercial; classe 42 pour usage industriel; réduction du bruit des chocs 19 dB, selon NF EN ISO 10140; Euroclasse Bfl-s1 de réaction au feu, selon NF EN 13501-1. (matériau) | 1.1 | 30.8 | 33.880 |
| mo026 | h | Compagnon professionnel III/CP2 poseur de revêtements flexibles. (main-d'œuvre) | 0.432 | 29.25 | 12.636 |
| mo064 | h | Ouvrier professionnel II/OP poseur de revêtements flexibles. (main-d'œuvre) | 0.24 | 26.02 | 6.245 |
| % | % | Frais de chantier des unités d'ouvrage | 2 % | 54.295 | 1.086 |
|  |  | Coûts directs |  |  | 55.381 |

Déchets:
- pose: mt18dsi055a; facteur de déchet 0.0360143

## Ressources

**mt18dsi055a** m² Membrane hétérogène en PVC
Données techniques: Coût énergétique 232.944 MJ; Émission de CO2 8.221 kg; Code CED 17 02 03; Masse de l'élément 2.8 kg; Volume 0.004667 m3
Déchets:
- emballage: re170203 Plastique. (composant de déchet); quantité 0.039 kg; Code CED 17 02 03; Masse de l'élément 1 kg; Volume 0.001667 m3
