# Revêtement de marches en pierre naturelle

- Propriété du fichier: CYPE Ingenieros S.A.
- Format: FIEBDC-3/2016
- Logiciel: Générateur de prix de la construction. CYPE Ingenieros, S.A.
- Date: 27/03/2024
- Devise: EUR
- Coûts indirects: 3 %
- Frais généraux: 13 %
- Bénéfice: 6 %
- TVA: 20 %

## F Aménagements et finitions

### FY Revêtements d'escaliers

#### FYP Pierre naturelle

**FYP040** U Revêtement de marches en pierre naturelle.
Revêtement de marches de forme droite, dans un escalier de 100 cm de largeur, via le montage des éléments suivants: marche de marbre Crème Levant, finition poli et contremarche de marbre Crème Levant, finition poli de 3 et 2 cm d'épaisseur respectivement, face et côtés polis; avec plinthe de marbre Crème Levant de deux pièces de 37x7x2 cm, face et côtés polis, le tout placé avec du mortier de ciment M-5, placé sur des marches préalables (non comprises dans ce prix). Comprend le jointoiement avec du mortier de joints cémenteux, CG1, pour joints minces (entre 1,5 et 3 mm), avec la même tonalité des pièces.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pmn110la | U | Marche droit de marbre national, Crème Levant, longueur jusqu'à 100 cm et 3 cm d'épaisseur, face et bords polis. (matériau) | 1 | 10.82 | 10.820 |
| mt18pmn111la | U | Contremarche de marbre national, Crème Levant, jusqu'à 100 cm de long par 16 cm de large et 2 cm d'épaisseur, polie. (matériau) | 1 | 8.12 | 8.120 |
| mt18zmn110ka | U | Plinthe d'escalier de marbre national, Crème Levant, de deux pièces, 37x7x2 cm, face et bords polis. (matériau) | 1 | 2.37 | 2.370 |
| mt09mor010c | m³ | Mortier de ciment CEM II/B-P 32,5 N type M-5, confectionné sur site avec 250 kg/m³ de ciment et une proportion en volume 1/6. (matériau) | 0.02 | 115.3 | 2.306 |
| mt09mcr060c | kg | Mortier de joints cémenteux, CG1, pour joint minimum entre 1,5 et 3 mm, selon NF EN 13888. (matériau) | 0.15 | 0.7 | 0.105 |
| mo023 | h | Compagnon professionnel III/CP2 carreleur en revêtements de sols. (main-d'œuvre) | 0.61 | 29.25 | 17.843 |
| mo061 | h | Ouvrier professionnel II/OP carreleur en revêtements de sols. (main-d'œuvre) | 0.61 | 26.02 | 15.872 |
| mo113 | h | Ouvrier d'exécution I/OE1 construction. (main-d'œuvre) | 0.61 | 24.51 | 14.951 |
| % | % | Frais de chantier des unités d'ouvrage | 2 % | 72.387 | 1.448 |
|  |  | Coûts directs |  |  | 73.835 |

Déchets:
- pose: mt18pmn110la Marche droit de marbre national, Crème Levant, longueur jusqu'à 100 cm et 3 cm d'épaisseur, face et bords polis; facteur de déchet 0.0358025
- pose: mt18pmn111la Contremarche de marbre national, Crème Levant, jusqu'à 100 cm de long par 16 cm de large et 2 cm d'épaisseur, polie; facteur de déchet 0.0385
- pose: mt09mor010c; facteur de déchet 0.0036
- pose: mt09mcr060c Mortier de joints cémenteux, CG1, pour joint minimum entre 1,5 et 3 mm, selon NF EN 13888; facteur de déchet 0.07

## Ressources

**mt18pmn110la** U Marche droit de marbre national, Crème Levant, longueur jusqu'à 100 cm et 3 cm d'épaisseur, face et bords polis
Données techniques: Coût énergétique 67.546 MJ; Émission de CO2 2.537 kg; Code CED 01 04 13; Masse de l'élément 26.73 kg; Volume 0.01782 m3
Déchets:
- emballage: re170201 Bois. (composant de déchet); quantité 0.001 kg; Code CED 17 02 01; Masse de l'élément 1 kg; Volume 0.000909 m3
- emballage: re170203 Plastique. (composant de déchet); quantité 0.083 kg; Code CED 17 02 03; Masse de l'élément 1 kg; Volume 0.001667 m3

**mt18pmn111la** U Contremarche de marbre national, Crème Levant, jusqu'à 100 cm de long par 16 cm de large et 2 cm d'épaisseur, polie
Données techniques: Coût énergétique 27.067 MJ; Émission de CO2 1.074 kg; Code CED 01 04 13; Masse de l'élément 8.64 kg; Volume 0.00576 m3
Déchets:
- emballage: re170201 Bois; quantité 0.001 kg
- emballage: re170203 Plastique; quantité 0.08 kg

**mt09mor010c** m³ Mortier de ciment CEM II/B-P 32,5 N type M-5
Données techniques: Coût énergétique 3724.000 MJ; Émission de CO2 323.000 kg; Code CED 17 01 01; Masse de l'élément 1900 kg; Volume 1.266667 m3

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg
