# Immobilisation de l'équipement complet pour battage des pieux

- Propriété du fichier: CYPE Ingenieros S.A.
- Format: FIEBDC-3/2016
- Logiciel: Générateur de prix de la construction. CYPE Ingenieros, S.A.
- Date: 27/03/2024
- Devise: EUR
- Coûts indirects: 3 %
- Frais généraux: 13 %
- Bénéfice: 6 %
- TVA: 20 %

## G Structure et gros oeuvre

### GF Fondations

#### GFQ Pieux préfabriqués

**GFQ020** h Immobilisation de l'équipement complet pour battage des pieux.
Immobilisation de l'équipement complet pour battage des pieux, pour des raisons étrangères à l'entreprise constructive, telles qu'un manque d'instructions, un manque dans les prestations prévues, ou des défauts de réception des matériaux.
Critère pour le métré: Temps estimé.
Critère pour le mémoire: Amortissement sous forme de location à l'heure, selon les conditions définies dans le contrat souscrit avec l'entreprise fournisseur.

| Code | U | Désignation | Quantité | Prix | Montant |
|---|---|---|---|---|---|
| mq03pip060 | U | Immobilisation de l'équipement complet pour battage de pieux préfabriqués, pour des causes étrangères à l'entreprise fournisseur. (matériel) | 1 | 192.6 | 192.600 |
| % | % | Frais de chantier des unités d'ouvrage | 2 % | 192.600 | 3.852 |
|  |  | Coûts directs |  |  | 196.452 |
