# Linteau en bois scié

- Propriété du fichier: CYPE Ingenieros S.A.
- Format: FIEBDC-3/2016
- Logiciel: Générateur de prix de la construction. CYPE Ingenieros, S.A.
- Date: 27/03/2024
- Devise: EUR
- Coûts indirects: 3 %
- Frais généraux: 13 %
- Bénéfice: 6 %
- TVA: 20 %

## G Structure et gros oeuvre

### GL Linteaux

#### GLO Bois

**GLO010** m Linteau en bois scié.
Linteau de bois scié de pin sylvestre (Pinus sylvestris), avec certificat PEFC, finition brossée, de 30x30 cm de section et jusqu'à 6 m de longueur, pour applications structurales, classe résistante C18 selon NF EN 338 et NF EN 1912 et protection face aux agents biotiques qui correspondent à la classe de pénétration NP2 (3 mm dans les faces latérales de l'aubier) selon NF EN 351-1, appuyé sur les jambages.
Inclut: Nettoyage et préparation du plan d'appui. Implantation du niveau d'appui du linteau. Présentation du linteau. Aplomb et nivellement. Exécution des assemblages.
Critère pour le métré: Longueur mesurée selon documentation graphique du Projet, y compris les connexions aux appuis.
Critère pour le mémoire: On mesurera la longueur réellement exécutée selon les spécifications du Projet, y compris les appuis.

| Code | U | Désignation | Quantité | Prix | Montant |
|---|---|---|---|---|---|
| mt07mee050uuj | m³ | Bois scié de pin sylvestre (Pinus sylvestris), avec certificat PEFC, avec finition brossée, pour linteau de 30x30 cm de section et jusqu'à 6 m de longueur, pour applications structurales, classe résistante C18 selon NF EN 338 et NF EN 1912 et protection face aux agents biotiques qui correspondent à la classe de pénétration NP2 (3 mm dans les faces latérales de l'aubier) selon NF EN 351-1, travaillé en atelier. (matériau) | 0.09 | 502.22 | 45.200 |
| mo017 | h | Compagnon professionnel III/CP2 menuisier bois. (main-d'œuvre) | 0.585 | 29.77 | 17.415 |
| mo058 | h | Ouvrier professionnel II/OP menuisier bois. (main-d'œuvre) | 0.293 | 26.23 | 7.685 |
| % | % | Frais de chantier des unités d'ouvrage | 2 % | 70.300 | 1.406 |
|  |  | Coûts directs |  |  | 71.706 |

Déchets:
- pose: mt07mee050uuj; facteur de déchet 0.0015

## Ressources

**mt07mee050uuj** m³ Bois scié de pin sylvestre (Pinus sylvestris)
Données techniques: Coût énergétique 17005.075 MJ; Émission de CO2 -501.408 kg; Code CED 17 02 01; Masse de l'élément 380 kg; Volume 0.345455 m3
Déchets:
- emballage: re170203 Plastique. (composant de déchet); quantité 0.04 kg; Code CED 17 02 03; Masse de l'élément 1 kg; Volume 0.001667 m3
