# Rebouchage de trou de banche pour le passage des tiges de coffrage, dans un mur en béton, avec de la mousse de polyuréthane

- Propriété du fichier: CYPE Ingenieros S.A.
- Format: FIEBDC-3/2016
- Logiciel: Générateur de prix de la construction. CYPE Ingenieros, S.A.
- Date: 27/03/2024
- Devise: EUR
- Coûts indirects: 3 %
- Frais généraux: 13 %
- Bénéfice: 6 %
- TVA: 20 %

## G Structure et gros oeuvre

### GM Murs

#### GMC Béton banché

**GMC030** U Rebouchage de trou de banche pour le passage des tiges de coffrage, dans un mur en béton, avec de la mousse de polyuréthane.
Rebouchage de trou de banche entre 20 et 25 mm de diamètre intérieur pour le passage des tiges de coffrage, dans un mur en béton, avec mousse de polyuréthane monocomposant, appliquée avec une canule.
Inclut: Nettoyage et préparation de la surface. Application du matériau de remplissage.
Critère pour le métré: Nombre d'unités prévues, selon documentation graphique du Projet.
Critère pour le mémoire: On mesurera le nombre d'unités réellement exécutées selon les spécifications du Projet.

| Code | U | Désignation | Quantité | Prix | Montant |
|---|---|---|---|---|---|
| mt13blw110b | U | Aérosol de 750 cm³ de mousse de polyuréthane, de 22,5 kg/m³ de densité, 140% d'expansion, 18 N/cm² de résistance à la traction et 20 N/cm² de résistance à la flexion, conductivité thermique 0,04 W/(mK), stable de -40°C à 100°C; à appliquer avec tube flexible; selon NF EN 13165. (matériau) | 0.042 | 7.2 | 0.302 |
| mo113 | h | Ouvrier d'exécution I/OE1 construction. (main-d'œuvre) | 0.005 | 24.51 | 0.123 |
| % | % | Frais de chantier des unités d'ouvrage | 2 % | 0.425 | 0.009 |
|  |  | Coûts directs |  |  | 0.434 |

Déchets:
- pose: mt13blw110b; facteur de déchet 0.024

## Ressources

**mt13blw110b** U Aérosol de 750 cm³ de mousse de polyuréthane
Données techniques: Coût énergétique 4.178 MJ; Émission de CO2 0.208 kg; Code CED 17 06 04; Masse de l'élément 0.01875 kg; Volume 0.000031 m3
Déchets:
- emballage: re150104 Emballages métalliques. (composant de déchet); quantité 0.15 kg; Code CED 15 01 04; Masse de l'élément 1 kg; Volume 0.001667 m3
