# Acier en mur porteur à ossature légère de profilés (light steel framing)

- Propriété du fichier: CYPE Ingenieros S.A.
- Format: FIEBDC-3/2016
- Logiciel: Générateur de prix de la construction. CYPE Ingenieros, S.A.
- Date: 27/03/2024
- Devise: EUR
- Coûts indirects: 3 %
- Frais généraux: 13 %
- Bénéfice: 6 %
- TVA: 20 %

## G Structure et gros oeuvre

### GM Murs

#### GML Ossature légère métallique

**GML010** kg Acier en mur porteur à ossature légère de profilés (light steel framing).
Acier formé à froid, galvanisé, type DX52D+Z275MA, en mur porteur extérieur à ossature légère de profilés de 0,8 mm d'épaisseur (light steel framing), avec une séparation entre montants de 600 mm. Fourniture des profilés usinés et assemblés en atelier et montage de l'ossature sur chantier, en considérant un degré de complexité moyen. Comprend les rivets pour l'assemblage des profilés entre eux et les ancrages mécaniques, pour la fixation des panneaux.
Inclut: Implantation. Montage de la structure.
Critère pour le métré: Poids nominal mesuré selon documentation graphique du Projet.
Critère pour le mémoire: On déterminera, à partir du poids obtenu sur bascule officielle des unités arrivées sur le chantier, le poids des unités réellement exécutées selon les spécifications du Projet.

| Code | U | Désignation | Quantité | Prix | Montant |
|---|---|---|---|---|---|
| mt07lsf005a | kg | Acier formé à froid, galvanisé, type DX52D+Z275MA, en profilés usinés et assemblés en atelier, de 0,8 mm d'épaisseur, pour mur porteur à ossature légère de profilés (light steel framing), avec une séparation entre montants de 600 mm et perforations aux montants, préalablement percées en atelier, pour le passage des installations; avec rivets pour l'assemblage des profilés entre eux et chevilles à verrouillage de forme, en acier galvanisé pour la fixation des panneaux au plancher ou à la fondation. (matériau) | 1 | 3.22 | 3.220 |
| mo047 | h | Compagnon professionnel III/CP2 charpentier métal. (main-d'œuvre) | 0.012 | 30.72 | 0.369 |
| mo094 | h | Ouvrier professionnel II/OP charpentier métal. (main-d'œuvre) | 0.012 | 27.32 | 0.328 |
| % | % | Frais de chantier des unités d'ouvrage | 2 % | 3.917 | 0.078 |
|  |  | Coûts directs |  |  | 3.995 |

Déchets:
- pose: mt07lsf005a; facteur de déchet 0.0038

## Ressources

**mt07lsf005a** kg Acier formé à froid
Données techniques: Coût énergétique 25.100 MJ; Émission de CO2 2.560 kg; Code CED 17 04 05; Masse de l'élément 1 kg; Volume 0.000476 m3
