# Mur de pierres de taille

- Propriété du fichier: CYPE Ingenieros S.A.
- Format: FIEBDC-3/2016
- Logiciel: Générateur de prix de la construction. CYPE Ingenieros, S.A.
- Date: 27/03/2024
- Devise: EUR
- Coûts indirects: 3 %
- Frais généraux: 13 %
- Bénéfice: 6 %
- TVA: 20 %

## G Structure et gros oeuvre

### GM Murs

#### GMP Pierre

**GMP020** m³ Mur de pierres de taille.
Mur porteur en pierre de taille réalisé avec moellons en pierre calcaire avec finition bouchardée dans la face visible, avec les faces taillées en atelier, pose les unes sur les autres avec interposition de mortier de chaux industriel, couleur Natural, M-15, fourni en sacs, servant de lit, dans des murs allant jusqu'à 50 cm d'épaisseur.
Inclut: Implantation des murs à réaliser. Mise en place et à l'aplomb des mires de référence. Tendu des cordeaux entre les mires. Nettoyage et humectage du lit de la première rangée. Extension du mortier et mise en place des cales. Mise en place des moellons. Pointage avec une règle, un niveau et une plombée, en rectifiant sa position par coup. Réalisation des linteaux, des jambages, des appuis de fenêtre et des rencontres. Jointoiement. Nettoyage du parement.
Critère pour le métré: Volume mesuré selon documentation graphique du Projet, en déduisant les ouvertures de surface supérieure à 3 m².
Critère pour le mémoire: On mesurera le volume réellement exécuté selon les spécifications du Projet, en déduisant les ouvertures de surface supérieure à 3 m².

| Code | U | Désignation | Quantité | Prix | Montant |
|---|---|---|---|---|---|
| mt06pil010b | m³ | Pierre de taille calcaire, réalisée avec des moellons: pierres taillées en forme de parallélépipède et de dimensions maximales approximatives 40x22x18 cm. (matériau) | 1.05 | 589.01 | 618.461 |
| mt08aaa010a | m³ | Eau. (matériau) | 0.068 | 1.5 | 0.102 |
| mt09mcu010aah | t | Mortier industriel pour maçonnerie, de chaux, couleur Natural, catégorie M-15 (résistance à la compression 15 N/mm²), composé de chaux hydraulique naturelle, type NHL 5, selon NF EN 459-1 et granulats siliceux sélectionnés, fourni en sacs, selon NF EN 998-2. (matériau) | 0.376 | 242.5 | 91.180 |
| mo022 | h | Compagnon professionnel III/CP2 poseur de pierre naturelle. (main-d'œuvre) | 6.75 | 29.25 | 197.438 |
| mo060 | h | Ouvrier professionnel II/OP poseur de pierre naturelle. (main-d'œuvre) | 7.75 | 26.02 | 201.655 |
| % | % | Frais de chantier des unités d'ouvrage | 2 % | 1108.836 | 22.177 |
|  |  | Coûts directs |  |  | 1131.013 |

Déchets:
- pose: mt06pil010b; facteur de déchet 0.00598903

## Ressources

**mt06pil010b** m³ Pierre de taille calcaire
Données techniques: Coût énergétique 4206.900 MJ; Émission de CO2 151.600 kg; Code CED 01 04 13; Masse de l'élément 1895 kg; Volume 1.263333 m3

**mt08aaa010a** m³ Eau
Données techniques: Coût énergétique 60.000 MJ; Émission de CO2 30.000 kg
