# Mur porteur en maçonnerie chaînée, de briques en terre cuite à isolation répartie

- Propriété du fichier: CYPE Ingenieros S.A.
- Format: FIEBDC-3/2016
- Logiciel: Générateur de prix de la construction. CYPE Ingenieros, S.A.
- Date: 27/03/2024
- Devise: EUR
- Coûts indirects: 3 %
- Frais généraux: 13 %
- Bénéfice: 6 %
- TVA: 20 %

## G Structure et gros oeuvre

### GM Murs

#### GMT Briques en terre cuite

**GMT020** m² Mur porteur en maçonnerie chaînée, de briques en terre cuite à isolation répartie.
Mur porteur de 37,5 cm d'épaisseur en maçonnerie chaînée, de brique Monomur, à revêtir, 250x375x249 mm, résistance thermique de la maçonnerie 3,09 m²K/W, résistance à la compression 8 MPa, pose avec du mortier à joints minces, composé de ciment, résine, sable siliceux et additifs spécifiques.
Critère d'évaluation économique: Le prix ne comprend ni les chaînages verticaux et horizontaux ni la réalisation des linteaux des ouvertures du parement.
Inclut: Nettoyage et préparation de la surface d'appui. Implantation. Mise en place et à l'aplomb des mires de référence. Tendu des cordeaux entre les mires. Mise en place des plombs fixes dans les arêtes. Mise en place des pièces par rangées à niveau. Nettoyage.
Critère pour le métré: Surface mesurée selon documentation graphique du Projet, sans dupliquer les coins ni les rencontres, en déduisant les ouvertures de surface supérieure à 2 m².
Critère pour le mémoire: On mesurera la surface réellement exécutée selon les spécifications du Projet, sans dupliquer les coins ni les rencontres, en déduisant les ouvertures de surface supérieure à 4 m².

| Code | U | Désignation | Quantité | Prix | Montant |
|---|---|---|---|---|---|
| mt04bwi010ebab | U | Brique Monomur, à revêtir, 250x375x249 mm, résistance thermique de la maçonnerie 3,09 m²K/W, pour utilisation en maçonnerie protégée (pièce en P), catégorie I, résistance à la compression 8 MPa, densité 788 kg/m³, selon NF EN 771-1. (matériau) | 16.8 | 7.29 | 122.472 |
| mt09mif060a | kg | Mortier à joints minces, composé de ciment, résine, sable siliceux et additifs spécifiques, fourni en sacs de 25 kg, gâché sur chantier avec une proportion en volume de 1/3. (matériau) | 3.3 | 0.53 | 1.749 |
| mo021 | h | Compagnon professionnel III/CP2 construction pour des travaux de maçonnerie. (main-d'œuvre) | 0.84 | 29.25 | 24.570 |
| mo114 | h | Ouvrier d'exécution I/OE1 construction pour des travaux de maçonnerie. (main-d'œuvre) | 0.42 | 24.51 | 10.294 |
| % | % | Frais de chantier des unités d'ouvrage | 2 % | 159.085 | 3.182 |
|  |  | Coûts directs |  |  | 162.267 |

Déchets:
- pose: mt04bwi010ebab; facteur de déchet 0.0105
- pose: mt09mif060a; facteur de déchet 0.07

## Ressources

**mt04bwi010ebab** U Brique Monomur, à revêtir
Données techniques: Coût énergétique 56.114 MJ; Émission de CO2 4.414 kg; Code CED 17 01 03; Masse de l'élément 18.4 kg; Volume 0.01472 m3
Déchets:
- emballage: re170201 Bois. (composant de déchet); quantité 0.014 kg; Code CED 17 02 01; Masse de l'élément 1 kg; Volume 0.000909 m3
- emballage: re170203 Plastique. (composant de déchet); quantité 0.005 kg; Code CED 17 02 03; Masse de l'élément 1 kg; Volume 0.001667 m3

**mt09mif060a** kg Mortier à joints minces
Données techniques: Coût énergétique 2.251 MJ; Émission de CO2 0.184 kg; Code CED 17 09 04; Masse de l'élément 1 kg; Volume 0.000667 m3
Déchets:
- emballage: re170203 Plastique; quantité 0.003 kg
