# Démontage d'un poteau de fonte

- Propriété du fichier: CYPE Ingenieros S.A.
- Format: FIEBDC-3/2016
- Logiciel: Générateur de prix de la construction. CYPE Ingenieros, S.A.
- Date: 27/03/2024
- Devise: EUR
- Coûts indirects: 3 %
- Frais généraux: 13 %
- Bénéfice: 6 %
- TVA: 20 %

## G Structure et gros oeuvre

### GO Poteaux, poutres et ossatures

#### GOD Démolition

**GOD060** m³ Démontage d'un poteau de fonte.
Démontage de poteau de fonte, de jusqu'à 3 m de longueur moyenne, avec poste d'oxycoupage, et chargement mécanique dans le camion ou la benne.
Inclut: Démontage de l'élément. Retrait et stockage du matériau démonté. Nettoyage des restes d'ouvrage. Chargement mécanique du matériau démonté et des restes d'ouvrage dans le camion ou la benne.
Critère pour le métré: Volume mesuré selon documentation graphique du Projet.
Critère pour le mémoire: On mesurera le volume réellement démonté selon les spécifications du Projet.

| Code | U | Désignation | Quantité | Prix | Montant |
|---|---|---|---|---|---|
| mo047 | h | Compagnon professionnel III/CP2 charpentier métal. (main-d'œuvre) | 1.375 | 30.72 | 42.240 |
| mo094 | h | Ouvrier professionnel II/OP charpentier métal. (main-d'œuvre) | 1.375 | 27.32 | 37.565 |
| % | % | Frais de chantier des unités d'ouvrage | 2 % | 79.805 | 1.596 |
|  |  | Coûts directs |  |  | 81.401 |

Déchets:
- démolition: ruo170405 Fer et acier. (composant de déchet); quantité 7800 kg; Code CED 17 04 05; Masse de l'élément 1 kg; Volume 0.000476 m3
