# Poutre préfabriquée en béton armé

- Propriété du fichier: CYPE Ingenieros S.A.
- Format: FIEBDC-3/2016
- Logiciel: Générateur de prix de la construction. CYPE Ingenieros, S.A.
- Date: 27/03/2024
- Devise: EUR
- Coûts indirects: 3 %
- Frais généraux: 13 %
- Bénéfice: 6 %
- TVA: 20 %

## G Structure et gros oeuvre

### GO Poteaux, poutres et ossatures

#### GOF Béton préfabriqué

**GOF030** m Poutre préfabriquée en béton armé.
Poutre préfabriquée en béton armé type T inversé, de 30 cm de largeur d'âme, 30 cm de hauteur de talon, 45 cm de largeur totale et 45 cm de hauteur totale, avec un moment fléchissant maximum de 360 kN·m.
Inclut: Implantation des poutres. Levage et présentation des poutres par grue. Ajustez la position et le nivellement. Réalisation de l'union avec les éléments d'appui. Remplissage et scellement des joints. Montage et démontage des étais complémentaires.
Critère pour le métré: Longueur mesurée aux axes, selon documentation graphique du Projet.
Critère pour le mémoire: On mesurera, aux axes, la longueur réellement exécutée selon les spécifications du Projet.

| Code | U | Désignation | Quantité | Prix | Montant |
|---|---|---|---|---|---|
| mt07pha030aaaa1 | m | Poutre préfabriquée en béton armé type T inversé, de 30 cm de largeur d'âme, 30 cm de hauteur de talon, 45 cm de largeur totale et 45 cm de hauteur totale, avec un moment fléchissant maximum de 360 kN·m, selon NF EN 13225. (matériau) | 1 | 223.07 | 223.070 |
| mq07gte010c | h | Grue autopropulsée à bras télescopique avec une capacité d'élévation de 30 t et 27 m de hauteur maximale de travail. (matériel) | 0.05 | 75.04 | 3.752 |
| mo046 | h | Compagnon professionnel III/CP2 monteur de structures préfabriquées en béton. (main-d'œuvre) | 0.05 | 30.72 | 1.536 |
| mo093 | h | Ouvrier professionnel II/OP monteur de structures préfabriquées en béton. (main-d'œuvre) | 0.1 | 27.32 | 2.732 |
| % | % | Frais de chantier des unités d'ouvrage | 2 % | 231.090 | 4.622 |
|  |  | Coûts directs |  |  | 235.712 |

Déchets:
- pose: mt07pha030aaaa1; facteur de déchet 0.0084

## Ressources

**mt07pha030aaaa1** m Poutre préfabriquée en béton armé type T inversé
Données techniques: Coût énergétique 523.519 MJ; Émission de CO2 58.122 kg; Code CED 17 01 01; Masse de l'élément 340 kg; Volume 0.226667 m3
Déchets:
- emballage: re170201 Bois. (composant de déchet); quantité 0.021 kg; Code CED 17 02 01; Masse de l'élément 1 kg; Volume 0.000909 m3
- emballage: re170203 Plastique. (composant de déchet); quantité 0.075 kg; Code CED 17 02 03; Masse de l'élément 1 kg; Volume 0.001667 m3
