# Acier dans un plancher à ossature légère de profilés (light steel framing)

- Propriété du fichier: CYPE Ingenieros S.A.
- Format: FIEBDC-3/2016
- Logiciel: Générateur de prix de la construction. CYPE Ingenieros, S.A.
- Date: 27/03/2024
- Devise: EUR
- Coûts indirects: 3 %
- Frais généraux: 13 %
- Bénéfice: 6 %
- TVA: 20 %

## G Structure et gros oeuvre

### GP Planchers

#### GPL Ossature légère métallique

**GPL010** kg Acier dans un plancher à ossature légère de profilés (light steel framing).
Acier formé à froid, galvanisé, type DX52D+Z275MA, dans un plancher à ossature légère de profilés de 0,8 mm d'épaisseur (light steel framing). Fourniture des profilés usinés et assemblés en atelier et montage de l'ossature sur chantier, en considérant un degré de complexité moyen. Comprend les vis autoforeuses pour l'assemblage des profilés entre eux, éléments de contreventement des profilés et les éléments de fixation des profilés à l'ossature.
Inclut: Implantation. Montage de la structure.
Critère pour le métré: Poids nominal mesuré selon documentation graphique du Projet.
Critère pour le mémoire: On déterminera, à partir du poids obtenu sur bascule officielle des unités arrivées sur le chantier, le poids des unités réellement exécutées selon les spécifications du Projet.

| Code | U | Désignation | Quantité | Prix | Montant |
|---|---|---|---|---|---|
| mt07lsf055a | kg | Acier formé à froid, galvanisé, type DX52D+Z275MA, en profilés usinés et assemblés en atelier, de 0,8 mm d'épaisseur, pour plancher à ossature légère de profilés (light steel framing), composé de poutrelles de profilé en C de 90x47x12 mm, profilés en U de 100x40 mm pour l'encastrement des poutrelles, pièces composées de profilés en C et en U comme chaînage de plancher, raidisseurs de l'âme des poutrelles, de profilé en C, placés sur leurs appuis et feuillards métalliques pour le contreventement transversal des poutrelles, placés sur les parties inférieures de ces dernières; avec vis autoforeuses pour l'assemblage des profilés entre eux, éléments de contreventement des profilés et éléments de fixation des profilés à la structure. (matériau) | 1 | 3.22 | 3.220 |
| mo047 | h | Compagnon professionnel III/CP2 charpentier métal. (main-d'œuvre) | 0.012 | 30.72 | 0.369 |
| mo094 | h | Ouvrier professionnel II/OP charpentier métal. (main-d'œuvre) | 0.012 | 27.32 | 0.328 |
| % | % | Frais de chantier des unités d'ouvrage | 2 % | 3.917 | 0.078 |
|  |  | Coûts directs |  |  | 3.995 |

Déchets:
- pose: mt07lsf055a; facteur de déchet 0.0038

## Ressources

**mt07lsf055a** kg Acier formé à froid
Données techniques: Coût énergétique 25.100 MJ; Émission de CO2 2.560 kg; Code CED 17 04 05; Masse de l'élément 1 kg; Volume 0.000476 m3
