# Plancher en bois

- Propriété du fichier: CYPE Ingenieros S.A.
- Format: FIEBDC-3/2016
- Logiciel: Générateur de prix de la construction. CYPE Ingenieros, S.A.
- Date: 27/03/2024
- Devise: EUR
- Coûts indirects: 3 %
- Frais généraux: 13 %
- Bénéfice: 6 %
- TVA: 20 %

## G Structure et gros oeuvre

### GP Planchers

#### GPO Bois

**GPO010** m² Plancher en bois.
Plancher traditionnel avec un entraxe de 40 cm, composé de solives rectangulaires de 4x15 cm de section, avec des rainures latérales, de pin sylvestre (Pinus sylvestris) avec classe de résistance C30, selon NF EN 338 et NF EN 1912, classe d'emploi 2, selon NF EN 335, pour une protection face aux agents biotiques qui correspondent à la classe de pénétration NP2 (3 mm dans les faces latérales de l'aubier), selon NF EN 351-1; et platelage apparent en planches en bois de mélèze d'Europe (Larix decidua) sans défauts, avec bords à rainure et languette, de 90 mm de largeur et 22 mm d'épaisseur. Comprend le fil de fer à lier, les séparateurs, les éléments d'attache des poutrelles et les chaînages périphériques des étages et des ouvertures.
Inclut: Préparation du périmètre d'appui des poutrelles. Implantation et mise en place à sec des poutrelles. Nivellement. Appui et fixation des panneaux. Vérification finale de l'aplomb et des niveaux.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt07mee510giaa | m³ | Bois scié de pin sylvestre (Pinus sylvestris) pour solive rectangulaire, de 4x15 cm de section, avec des rainures latérales, avec classe de résistance C30, selon NF EN 338 et NF EN 1912, classe d'emploi 2 selon NF EN 335, pour une protection face aux agents biotiques qui correspondent à la classe de pénétration NP2 (3 mm dans les faces latérales de l'aubier), selon NF EN 351-1. Selon NF B 50-105-3. (matériau) | 0.015 | 325 | 4.875 |
| mt07mee515aa | m² | Planche en bois de mélèze d'Europe (Larix decidua) sans défauts, avec bords à rainure et languette, de 90 mm de largeur et 22 mm d'épaisseur. (matériau) | 1.05 | 35 | 36.750 |
| mt50spa101 | kg | Clous en acier. (matériau) | 0.2 | 1.87 | 0.374 |
| mo048 | h | Compagnon professionnel III/CP2 charpentier bois. (main-d'œuvre) | 0.147 | 30.72 | 4.516 |
| mo095 | h | Ouvrier professionnel II/OP charpentier bois. (main-d'œuvre) | 0.22 | 27.32 | 6.010 |
| % | % | Frais de chantier des unités d'ouvrage | 2 % | 52.525 | 1.051 |
|  |  | Coûts directs |  |  | 53.576 |

Déchets:
- pose: mt07mee510giaa; facteur de déchet 0.0020625
- pose: mt07mee515aa; facteur de déchet 0.00796466
- pose: mt50spa101 Clous en acier; facteur de déchet 0.0045

## Ressources

**mt07mee510giaa** m³ Bois scié de pin sylvestre (Pinus sylvestris) pour solive rectangulaire
Données techniques: Coût énergétique 20583.549 MJ; Émission de CO2 -607.044 kg; Code CED 17 02 01; Masse de l'élément 460 kg; Volume 0.418182 m3
Déchets:
- emballage: re170203 Plastique. (composant de déchet); quantité 0.033 kg; Code CED 17 02 03; Masse de l'élément 1 kg; Volume 0.001667 m3

**mt07mee515aa** m² Planche en bois de mélèze d'Europe (Larix decidua) sans défauts
Données techniques: Coût énergétique 978.214 MJ; Émission de CO2 -22.994 kg; Code CED 17 02 01; Masse de l'élément 13.64 kg; Volume 0.0124 m3
Déchets:
- emballage: re170203 Plastique; quantité 0.04 kg

**mt50spa101** kg Clous en acier
Données techniques: Coût énergétique 9.830 MJ; Émission de CO2 0.510 kg; Code CED 17 04 05; Masse de l'élément 1 kg; Volume 0.000476 m3
