# Revêtement d'about de plancher avec planelles en terre cuite avec isolation, à revêtir, en maçonnerie de briques en terre cuite Monomur

- Propriété du fichier: CYPE Ingenieros S.A.
- Format: FIEBDC-3/2016
- Logiciel: Générateur de prix de la construction. CYPE Ingenieros, S.A.
- Date: 27/03/2024
- Devise: EUR
- Coûts indirects: 3 %
- Frais généraux: 13 %
- Bénéfice: 6 %
- TVA: 20 %

## G Structure et gros oeuvre

### GR Rives de plancher

#### GRT Planelles en terre cuite

**GRT030** m Revêtement d'about de plancher avec planelles en terre cuite avec isolation, à revêtir, en maçonnerie de briques en terre cuite Monomur.
Revêtement d'about de plancher de 20 cm d'épaisseur, en maçonnerie de briques en terre cuite Monomur, avec planelles isolées en terre cuite associées par collage à une plaque isolante de polystyrène expansé élastifié avec du graphite, 1,5 m²K/W de résistance thermique, 800x100x200 mm, à revêtir. POSE: avec du mortier à joints minces.
Inclut: Mise en place et à l'aplomb, nivellement et alignement. Nettoyage du parement.
Critère pour le métré: Longueur mesurée par son plus grand développement linéaire, selon documentation graphique du Projet.
Critère pour le mémoire: On mesurera, par son plus grand développement linéaire, la longueur réellement exécutée selon les spécifications du Projet.

| Code | U | Désignation | Quantité | Prix | Montant |
|---|---|---|---|---|---|
| mt04bwi018fxi | U | Planelle isolée en terre cuite à revêtir associée par collage à une plaque isolante de polystyrène expansé élastifié avec du graphite, 1,5 m²K/W de résistance thermique, 800x100x200 mm, en abouts de plancher de 20 cm d'épaisseur. (matériau) | 1.23 | 27.26 | 33.530 |
| mt09mif060a | kg | Mortier à joints minces, composé de ciment, résine, sable siliceux et additifs spécifiques, fourni en sacs de 25 kg, gâché sur chantier avec une proportion en volume de 1/3. (matériau) | 0.164 | 0.53 | 0.087 |
| mo114 | h | Ouvrier d'exécution I/OE1 construction pour des travaux de maçonnerie. (main-d'œuvre) | 0.12 | 24.51 | 2.941 |
| mo021 | h | Compagnon professionnel III/CP2 construction pour des travaux de maçonnerie. (main-d'œuvre) | 0.12 | 29.25 | 3.510 |
| % | % | Frais de chantier des unités d'ouvrage | 2 % | 40.068 | 0.801 |
|  |  | Coûts directs |  |  | 40.869 |

Déchets:
- pose: mt04bwi018fxi; facteur de déchet 0.0126
- pose: mt09mif060a; facteur de déchet 0.07

## Ressources

**mt04bwi018fxi** U Planelle isolée en terre cuite à revêtir associée par collage à une plaque isolante de polystyrène expansé élastifié
Données techniques: Coût énergétique 415.091 MJ; Émission de CO2 14.805 kg; Code CED 17 01 02; Masse de l'élément 9.6 kg; Volume 0.00768 m3
Déchets:
- emballage: re170201 Bois. (composant de déchet); quantité 0.017 kg; Code CED 17 02 01; Masse de l'élément 1 kg; Volume 0.000909 m3
- emballage: re170203 Plastique. (composant de déchet); quantité 0.001 kg; Code CED 17 02 03; Masse de l'élément 1 kg; Volume 0.001667 m3

**mt09mif060a** kg Mortier à joints minces
Données techniques: Coût énergétique 2.251 MJ; Émission de CO2 0.184 kg; Code CED 17 09 04; Masse de l'élément 1 kg; Volume 0.000667 m3
Déchets:
- emballage: re170203 Plastique; quantité 0.003 kg
