# Revêtement d'about de plancher avec planelles en terre cuite à revêtir, en maçonnerie de briques en terre cuite Monomur

- Propriété du fichier: CYPE Ingenieros S.A.
- Format: FIEBDC-3/2016
- Logiciel: Générateur de prix de la construction. CYPE Ingenieros, S.A.
- Date: 27/03/2024
- Devise: EUR
- Coûts indirects: 3 %
- Frais généraux: 13 %
- Bénéfice: 6 %
- TVA: 20 %

## G Structure et gros oeuvre

### GR Rives de plancher

#### GRT Planelles en terre cuite

**GRT040** m Revêtement d'about de plancher avec planelles en terre cuite à revêtir, en maçonnerie de briques en terre cuite Monomur.
Revêtement d'about de plancher de 20 cm d'épaisseur, en maçonnerie de briques en terre cuite Monomur, avec abouts de dalle avec apport thermique en terre cuite, 0,33 m²K/W de résistance thermique, 500x65x200 mm, à revêtir. POSE: avec du mortier à joints minces.
Inclut: Mise en place et à l'aplomb, nivellement et alignement. Nettoyage du parement.
Critère pour le métré: Longueur mesurée par son plus grand développement linéaire, selon documentation graphique du Projet.
Critère pour le mémoire: On mesurera, par son plus grand développement linéaire, la longueur réellement exécutée selon les spécifications du Projet.

| Code | U | Désignation | Quantité | Prix | Montant |
|---|---|---|---|---|---|
| mt04bwi016ya | U | About de dalle avec apport thermique en terre cuite, à revêtir, 0,33 m²K/W de résistance thermique, 500x65x200 mm, en abouts de plancher de 20 cm d'épaisseur. (matériau) | 1.96 | 2.14 | 4.194 |
| mt09mif060a | kg | Mortier à joints minces, composé de ciment, résine, sable siliceux et additifs spécifiques, fourni en sacs de 25 kg, gâché sur chantier avec une proportion en volume de 1/3. (matériau) | 0.164 | 0.53 | 0.087 |
| mo114 | h | Ouvrier d'exécution I/OE1 construction pour des travaux de maçonnerie. (main-d'œuvre) | 0.12 | 24.51 | 2.941 |
| mo021 | h | Compagnon professionnel III/CP2 construction pour des travaux de maçonnerie. (main-d'œuvre) | 0.12 | 29.25 | 3.510 |
| % | % | Frais de chantier des unités d'ouvrage | 2 % | 10.732 | 0.215 |
|  |  | Coûts directs |  |  | 10.947 |

Déchets:
- pose: mt04bwi016ya; facteur de déchet 0.0105
- pose: mt09mif060a; facteur de déchet 0.07

## Ressources

**mt04bwi016ya** U About de dalle avec apport thermique en terre cuite
Données techniques: Coût énergétique 19.030 MJ; Émission de CO2 1.366 kg; Code CED 17 01 03; Masse de l'élément 5.7 kg; Volume 0.00456 m3
Déchets:
- emballage: re170201 Bois. (composant de déchet); quantité 0.014 kg; Code CED 17 02 01; Masse de l'élément 1 kg; Volume 0.000909 m3
- emballage: re170203 Plastique. (composant de déchet); quantité 0.005 kg; Code CED 17 02 03; Masse de l'élément 1 kg; Volume 0.001667 m3

**mt09mif060a** kg Mortier à joints minces
Données techniques: Coût énergétique 2.251 MJ; Émission de CO2 0.184 kg; Code CED 17 09 04; Masse de l'élément 1 kg; Volume 0.000667 m3
Déchets:
- emballage: re170203 Plastique; quantité 0.003 kg
