# Perforation dans de la roche ou des couches dures du terrain pour parois moulées

- Propriété du fichier: CYPE Ingenieros S.A.
- Format: FIEBDC-3/2016
- Logiciel: Générateur de prix de la construction. CYPE Ingenieros, S.A.
- Date: 27/03/2024
- Devise: EUR
- Coûts indirects: 3 %
- Frais généraux: 13 %
- Bénéfice: 6 %
- TVA: 20 %

## G Structure et gros oeuvre

### GS Structures enterrées et semi-enterrées

#### GSB Ouvrages de soutènement en BA

**GSB090** h Perforation dans de la roche ou des couches dures du terrain pour parois moulées.
Perforation via l'utilisation d'une machine perforatrice de widia, dans de la roche ou des couches dures du terrain pour l'encastrement des panneaux de la paroi moulée, ou piquage des zones dures du terrain, qui bloquent l'excavation avec une benne preneuse, pour la réalisation de la paroi moulée.
Critère d'évaluation économique: Le prix comprend le déplacement, le montage et le démontage sur site de l'équipement de perforation.
Inclut: Montage de l'équipement. Perforation du terrain. Démontage de l'équipement. Nettoyage de la zone affectée.
Critère pour le métré: Temps estimé selon l'étude géotechnique du terrain.
Critère pour le mémoire: Amortissement sous forme de location à l'heure, selon les conditions définies dans le contrat souscrit avec l'entreprise fournisseur.

| Code | U | Désignation | Quantité | Prix | Montant |
|---|---|---|---|---|---|
| mq03pae090 | h | Machine perforatrice équipée d'une hélice pourvue de dents en carbure de tungstène. (matériel) | 1 | 298.67 | 298.670 |
| % | % | Frais de chantier des unités d'ouvrage | 2 % | 298.670 | 5.973 |
|  |  | Coûts directs |  |  | 304.643 |
