# Tension d'ancrages permanents

- Propriété du fichier: CYPE Ingenieros S.A.
- Format: FIEBDC-3/2016
- Logiciel: Générateur de prix de la construction. CYPE Ingenieros, S.A.
- Date: 27/03/2024
- Devise: EUR
- Coûts indirects: 3 %
- Frais généraux: 13 %
- Bénéfice: 6 %
- TVA: 20 %

## G Structure et gros oeuvre

### GS Structures enterrées et semi-enterrées

#### GSB Ouvrages de soutènement en BA

**GSB240** U Tension d'ancrages permanents.
Tension d'ancrages permanents, durant une journée de travail, à l'aide d'un équipement constitué d'un cric de tension multifilaire et d'une centrale hydraulique.
Critère d'évaluation économique: Le prix comprend le déplacement au chantier du personnel spécialisé.
Inclut: Fixation des câbles à la tête d'ancrage. Tension des câbles. Mise en place du capuchon de protection. Scellement des extrémités des câbles dans la tête d'ancrage.
Critère pour le métré: Nombre d'unités prévues, selon documentation graphique du Projet.
Critère pour le mémoire: On mesurera le nombre d'unités réellement exécutées selon les spécifications du Projet.

| Code | U | Désignation | Quantité | Prix | Montant |
|---|---|---|---|---|---|
| mq03pan040 | h | Équipement de tension composé d'un cric de tension multifilaire et d'une centrale hydraulique, pour ancrages permanents dans des parois moulées. (matériel) | 8 | 125.44 | 1003.520 |
| mo042 | h | Compagnon professionnel III/CP2 du béton. (main-d'œuvre) | 8 | 30.72 | 245.760 |
| mo089 | h | Ouvrier professionnel II/OP du béton. (main-d'œuvre) | 8 | 27.32 | 218.560 |
| % | % | Frais de chantier des unités d'ouvrage | 2 % | 1467.840 | 29.357 |
|  |  | Coûts directs |  |  | 1497.197 |
